# Restauration d'un revêtement avec de la peinture à la chaux Pittura Centri Storici "REVETÓN"

- Propriété du fichier: CYPE INGENIEROS, S.A.
- Format: FIEBDC-3/2002
- Zone géographique: Mali
- Coûts indirects: 3.00 %
- Frais généraux: 13.00 %
- Bénéfice: 6.00 %
- TVA: 18.00 %

**EPH030** m² Restauration d'un revêtement avec de la peinture à la chaux Pittura Centri Storici "REVETÓN", couleur blanche, appliquée au pinceau ou au rouleau, avec une couche de fond (rendement 0,125 l/m²) et une couche de finition (rendement 0,125 l/m²), sur parement vertical, préalablement revêtu avec enduit avec un mortier technique de chaux naturelle Tonachino di San Tommaso "CIMENTS FRANÇAIS ITALCEMENTI GROUP" ou mortier bâtard de chaux, complètement sec et à absorption homogène (non compris dans ce prix); application préalable, au pinceau, d'impression Primer San Tommaso "CIMENTS FRANÇAIS ITALCEMENTI GROUP" (rendement 0,125 l/m²).
Réalisation d'une couche de finition pour la restauration d'un revêtement, avec une peinture à la chaux Pittura Centri Storici "REVETÓN", avec application d'une couche de fond (rendement 0,125 l/m²), diluée dans l'eau de 20% à 30%, et d'une couche de finition de la même peinture diluée dans l'eau à 20% (rendement 0,125 l/m²), toutes deux appliquées au pinceau ou au rouleau et passage final à l'éponge, jusqu'à atteindre 0,25 µm d'épaisseur moyenne, couleur blanche, finition lisse, opaque et perméable à la vapeur d'eau; sur parement vertical, préalablement revêtu avec enduit avec un mortier technique de chaux naturelle Tonachino di San Tommaso "CIMENTS FRANÇAIS ITALCEMENTI GROUP" ou mortier bâtard de chaux, complètement sec et à absorption homogène (non compris dans ce prix); application préalable, au pinceau, d'impression Primer San Tommaso "CIMENTS FRANÇAIS ITALCEMENTI GROUP" (rendement 0,125 l/m²). Comprend le nettoyage et l'humectage préalable du support, la réalisation des joints, des coins, des arêtes et des arrêts aux rencontres avec les parements, les revêtements ou les autres éléments reçus sur sa surface.
Inclut: Nettoyage et humectage préalable de la surface support. Application de la couche d'apprêt. Application de la couche de fond. Application de la couche de finition.
Critère de métré de projet: Surface mesurée selon documentation graphique du Projet, avec le même critère que le support base.
Critère de mesure de l'ouvrage: On mesurera la surface réellement exécutée selon les spécifications du Projet, avec le même critère que le support de base.

| Code | U | Désignation | Quantité | Prix | Montant |
|---|---|---|---|---|---|
| mt27pci020a | l | Peinture à la chaux, Pittura Centri Storici "CIMENTS FRANÇAIS ITALCEMENTI GROUP", couleur à choisir, perméable à la vapeur d'eau, résistance à la contamination urbaine, aux rayons UV et aux gaz de la combustion, composée de chaux en pâte, carbonate de calcium, dioxyde de titane, bactéricides, additifs et pigments. (matériau) | 0.250 | 9.23 | 2.31 |
| mt27pci010a | l | Impression granuleuse, Primer San Tommaso "CIMENTS FRANÇAIS ITALCEMENTI GROUP", translucide, pour améliorer l'adhérence des peintures ou des revêtements à la chaux sur des surfaces difficiles. (matériau) | 0.125 | 8.36 | 1.05 |
| mo038 | h | Compagnon professionnel III/CP2 peintre. (main-d'œuvre) | 0.326 | 1.26 | 0.41 |
| % | % | Coûts directs complémentaires | 2 % | 3.77 | 0.08 |
|  |  | Coûts directs |  |  | 3.85 |
