# Panneau en bois de pin hydrofugé, en toiture inclinée, fixé mécaniquement sur une ossature structurale (non compris dans ce prix)

- Propriété du fichier: CYPE INGENIEROS, S.A.
- Format: FIEBDC-3/2002
- Zone géographique: Mali
- Devise: XOF
- Coûts indirects: 3.00 %
- Frais généraux: 13.00 %
- Bénéfice: 6.00 %
- TVA: 18.00 %

**EUR090** m² Panneau en bois de pin hydrofugé, en toiture inclinée, fixé mécaniquement sur une ossature structurale (non compris dans ce prix).
Réalisation d'un panneau en bois de pin hydrofugé, en toiture inclinée, fixé mécaniquement sur une ossature structurale (non comprise dans ce prix). Comprend l'implantation, la découpe des pièces et les fixations mécaniques.
Inclut: Implantation. Découpe des pièces. Fixation mécanique des pièces au support.
Critère de métré de projet: Surface du versant mesurée en grandeur réelle, selon documentation graphique du Projet.
Critère de mesure de l'ouvrage: On mesurera, en grandeur réelle, la surface réellement exécutée selon les spécifications du Projet.

| Code | U | Désignation | Quantité | Prix | Montant |
|---|---|---|---|---|---|
| mt13blm010d | m² | Panneau en pin hydrofugé, épaisseur 22 mm. (matériau) | 1.100 | 7657.05 | 8422.76 |
| mt13eag021 | U | Vis autoforeuse non oxydable pour fixation de panneaux en bois au support dans les toitures inclinées. (matériau) | 5.000 | 58.34 | 291.70 |
| mo017 | h | Compagnon professionnel III/CP2 menuisier bois. (main-d'œuvre) | 0.789 | 878.65 | 693.25 |
| mo058 | h | Ouvrier professionnel II/OP menuisier bois. (main-d'œuvre) | 0.394 | 641.17 | 252.62 |
| % | % | Coûts directs complémentaires | 2 % | 9660.33 | 193.21 |
|  |  | Coûts directs |  |  | 9853.54 |
