# Démontage d'un ouvrant de porte intérieure de menuiserie métallique, avec moyens manuels, stockage du matériau démonté et montage postérieur

- Propriété du fichier: CYPE INGENIEROS, S.A.
- Format: FIEBDC-3/2002
- Zone géographique: Mali
- Coûts indirects: 3.00 %
- Frais généraux: 13.00 %
- Bénéfice: 6.00 %
- TVA: 18.00 %

**FKD040** U Démontage d'un ouvrant de porte intérieure de menuiserie métallique, avec moyens manuels, stockage du matériau démonté et montage postérieur.
Démontage d'un ouvrant de porte intérieure de menuiserie métallique, avec des moyens manuels et récupération, entassement et montage du matériau au même emplacement, et charge manuelle dans le camion ou la benne.
Inclut: Démontage de l'élément. Classement et étiquetage. Stockage des matériaux à réutiliser. Remise en place de l'élément. Retrait et entassement des restes de travaux. Nettoyage des restes d'ouvrage. Charge manuelle des restes de travaux dans le camion ou la benne.
Critère de métré de projet: Nombre d'unités prévues, selon documentation graphique du Projet.
Critère de mesure de l'ouvrage: On mesurera le nombre d'unités réellement démontées et montées selon les spécifications du Projet.

| Code | U | Désignation | Quantité | Prix | Montant |
|---|---|---|---|---|---|
| mo059 | h | Ouvrier professionnel II/OP menuisier PVC et métal. (main-d'œuvre) | 0.465 | 0.93 | 0.43 |
| % | % | Coûts directs complémentaires | 2 % | 0.43 | 0.01 |
|  |  | Coûts directs |  |  | 0.44 |
