# Mise en place et fixation d'une grille de défense métallique

- Propriété du fichier: CYPE INGENIEROS, S.A.
- Format: FIEBDC-3/2002
- Zone géographique: Mali
- Devise: XOF
- Coûts indirects: 3.00 %
- Frais généraux: 13.00 %
- Bénéfice: 6.00 %
- TVA: 18.00 %

**FKP040** U Mise en place et fixation d'une grille de défense métallique, de jusqu'à 2 m² de surface, par scellage des pattes d'ancrage dans l'ouvrage avec du mortier de ciment, confectionné sur chantier, avec adjuvant hydrofuge, dosage 1:4.
Mise en place et fixation d'une grille de défense métallique, de jusqu'à 2 m² de surface, par scellage des pattes d'ancrage dans l'ouvrage avec du mortier de ciment, confectionné sur chantier, avec adjuvant hydrofuge, dosage 1:4.
Inclut: Implantation. Réalisation d'ouvertures pour encastrer les ancrages. Nivellement et mise d'aplomb. Bouchage des trous avec du mortier.
Critère de métré de projet: Surface du vide à fermer, mesurée selon documentation graphique du Projet.
Critère de mesure de l'ouvrage: On mesurera, avec les dimensions du vide, la surface réellement exécutée selon les spécifications du Projet.

| Code | U | Désignation | Quantité | Prix | Montant |
|---|---|---|---|---|---|
| mt08aaa010a | m³ | Eau. (matériau) | 0.006 | 958.35 | 5.75 |
| mt01arg005a | t | Sable de carrière, pour mortier confectionné sur le chantier. (matériau) | 0.015 | 9859.03 | 147.89 |
| mt08cem000a | kg | Ciment gris en sacs. (matériau) | 3.800 | 69.64 | 264.63 |
| mt08adt010 | kg | Adjuvant hydrofuge pour imperméabilisation des mortiers ou des bétons. (matériau) | 0.076 | 766.68 | 58.27 |
| mq06hor010 | h | Bétonnière. (matériel) | 0.008 | 687.65 | 5.50 |
| mo020 | h | Compagnon professionnel III/CP2 construction. (main-d'œuvre) | 0.707 | 862.91 | 610.08 |
| mo113 | h | Ouvrier d'exécution I/OE1 construction. (main-d'œuvre) | 0.891 | 609.78 | 543.31 |
| % | % | Coûts directs complémentaires | 2 % | 1635.43 | 32.71 |
|  |  | Coûts directs |  |  | 1668.14 |
