# Trappe d'accès en acier, Revo 13 GKFI, système D171 "KNAUF", de 500x500 mm, pour faux plafond continu en plaques de plâtre

- Propriété du fichier: CYPE INGENIEROS, S.A.
- Format: FIEBDC-3/2002
- Zone géographique: Mali
- Coûts indirects: 3.00 %
- Frais généraux: 13.00 %
- Bénéfice: 6.00 %
- TVA: 18.00 %

**FLN090** U Trappe d'accès en acier, Revo 13 GKFI, système D171 "KNAUF", de 500x500 mm, pour faux plafond continu en plaques de plâtre.
Fourniture et montage de trappe d'accès en acier, Revo 13 GKFI, système D171 "KNAUF", de 500x500 mm, constituée de cadre, porte, fermeture et bras de sécurité, pour faux plafond continu en plaques de plâtre. Comprend les accessoires de montage. Totalement terminée.
Inclut: Marquage et découpe de la plaque de plâtre. Mise en place de la trappe.
Critère de métré de projet: Nombre d'unités prévues, selon documentation graphique du Projet.
Critère de mesure de l'ouvrage: On mesurera le nombre d'unités réellement mises en place selon les spécifications du Projet.

| Code | U | Désignation | Quantité | Prix | Montant |
|---|---|---|---|---|---|
| mt12ppk060d | U | Trappe d'accès en acier, Revo 13 GKFI, système D171 "KNAUF", de 500x500 mm, constituée de cadre, porte, fermeture et bras de sécurité. (matériau) | 1.000 | 92.40 | 92.40 |
| mo015 | h | Compagnon professionnel III/CP2 monteur de faux plafonds en plaques de plâtre. (main-d'œuvre) | 0.408 | 1.30 | 0.53 |
| mo082 | h | Ouvrier professionnel II/OP monteur de faux plafonds en plaques de plâtre. (main-d'œuvre) | 0.204 | 0.93 | 0.19 |
| % | % | Coûts directs complémentaires | 2 % | 93.12 | 1.86 |
|  |  | Coûts directs |  |  | 94.98 |
