# Plafond suspendu démontable

- Propriété du fichier: CYPE INGENIEROS, S.A.
- Format: FIEBDC-3/2002
- Zone géographique: Mali
- Coûts indirects: 3.00 %
- Frais généraux: 13.00 %
- Bénéfice: 6.00 %
- TVA: 18.00 %

**FLT080** m² Plafond suspendu démontable, situé à une hauteur inférieure à 4 m, de grille en aluminium prélaquée au four, autoportante, avec nervures de 40 mm de haut formant des cellules de 50x50 mm, fabriquée dans des modules de 600x600 mm, couleur blanche, disposée sur ossature métallique.
Fourniture et montage d'un plafond suspendu démontable, situé à une hauteur inférieure à 4 m, de grille en aluminium prélaquée au four, autoportante, avec nervures de 40 mm de haut formant des cellules de 50x50 mm, fabriquée dans des modules de 600x600 mm, couleur blanche, disposée sur ossature métallique constitué de profilés de 40 mm de haut. Totalement terminé.
Inclut: Implantation des axes principaux de suspension. Fixation dans le plancher et aplomb des éléments de fixation. Disposition des grilles. Réalisation de vides pour la réception d'éventuels éléments d'ancrage et/ou d'installations.
Critère de métré de projet: Surface mesurée entre les parements, selon documentation graphique du Projet, sans déduire les ouvertures pour les installations.
Critère de mesure de l'ouvrage: On mesurera la surface réellement exécutée selon les spécifications du Projet, sans décompter les ouvertures pour les installations.

| Code | U | Désignation | Quantité | Prix | Montant |
|---|---|---|---|---|---|
| mt12fra010aa | m² | Grille en aluminium prélaquée au four, autoportante, avec nervures de 40 mm de haut formant des cellules de 50x50 mm, fabriquée dans des modules de 600x600 mm, couleur blanche, pour faux plafonds révisables. (matériau) | 1.020 | 61.74 | 62.97 |
| mt12fra110ab | m | Profilé en aluminium prélaqué au four, de 40 mm de hauteur et 600 mm de longueur, couleur blanche, pour faux plafonds révisables. (matériau) | 1.680 | 1.81 | 3.04 |
| mt12fra110cb | m | Profilé en aluminium prélaqué au four, de 40 mm de hauteur et 2400 mm de longueur, couleur blanche, pour faux plafonds révisables. (matériau) | 1.680 | 1.81 | 3.04 |
| mt12fra111a | U | Pièce de raccord entre profilés de soutien des grilles métalliques, en acier galvanisé, pour faux plafonds révisables. (matériau) | 0.700 | 0.25 | 0.18 |
| mt12psg210a | U | Attache pour faux plafonds suspendus. (matériau) | 1.050 | 0.99 | 1.04 |
| mt12psg210b | U | Goupille pour la fixation de la suspension, en faux plafonds suspendus. (matériau) | 1.050 | 0.16 | 0.17 |
| mt12psg210c | U | Connexion supérieure pour fixer la tige à la suspension, en faux plafonds suspendus. (matériau) | 1.050 | 1.21 | 1.27 |
| mt12psg190 | U | Tige d'accroche. (matériau) | 1.050 | 0.55 | 0.58 |
| mt12psg220 | U | Fixation composée d'une cheville et d'une vis 5x27. (matériau) | 1.050 | 0.08 | 0.08 |
| mo015 | h | Compagnon professionnel III/CP2 monteur de faux plafonds en plaques de plâtre. (main-d'œuvre) | 0.327 | 1.30 | 0.43 |
| mo082 | h | Ouvrier professionnel II/OP monteur de faux plafonds en plaques de plâtre. (main-d'œuvre) | 0.327 | 0.93 | 0.30 |
| % | % | Coûts directs complémentaires | 2 % | 73.10 | 1.46 |
|  |  | Coûts directs |  |  | 74.56 |
