# Revêtement mural avec plaque en acier inoxydable

- Propriété du fichier: CYPE Ingenieros S.A.
- Format: FIEBDC-3/2016
- Logiciel: Générateur de prix de la construction. CYPE Ingenieros, S.A.
- Date: 28/03/2022
- Zone géographique: Mali
- Devise: XOF
- Coûts indirects: 3 %
- Frais généraux: 13 %
- Bénéfice: 6 %
- TVA: 18 %

## F Aménagements et finitions

### FM Revêtements de murs

#### FME Métallique

**FME010** m² Revêtement mural avec plaque en acier inoxydable.
Bardage métallique intérieur avec plaque, en acier inoxydable AISI 304, de 2 mm d'épaisseur, finition brillant, coupée sur mesure, fixé avec vis en acier galvanisé à une structure métallique de profilés en plaque d'acier galvanisé, de 85 mm de largeur, ancrée au parement vertical tous les 600 mm, avec chevilles avec douille en nylon et vis en acier galvanisé, à tête fraisée.
Inclut: Préparation et nettoyage de la surface à revêtir. Implantation des joints, des vides et des rencontres. Implantation des profilés sur le parement. Fixation des profilés sur le parement. Découpe et préparation du revêtement. Mise en place et fixation du revêtement. Résolution du périmètre du revêtement. Nettoyage de la surface.
Critère pour le métré: Surface mesurée selon documentation graphique du Projet, en déduisant les ouvertures de surface supérieure à 2 m².
Critère pour le mémoire: On mesurera la surface réellement exécutée selon les spécifications du Projet, en déduisant les ouvertures de surface supérieure à 2 m².

| Code | U | Désignation | Quantité | Prix | Montant |
|---|---|---|---|---|---|
| mt29pme030a | m | Profilé en plaque d'acier galvanisé, de 85 mm de largeur. (matériau) | 1.66 | 856.29 | 1421.441 |
| mt26aaa033a | U | Cheville avec douille en nylon et vis en acier galvanisé, à tête fraisée. (matériau) | 12 | 250.83 | 3009.960 |
| mt29pme010G | m² | Plaque, en acier inoxydable AISI 304, de 2 mm d'épaisseur, finition brillant, coupée sur mesure, pour revêtement des parements verticaux intérieurs. (matériau) | 1.05 | 26640.1 | 27972.105 |
| mt29pme040a | U | Vis en acier galvanisé. (matériau) | 9.33 | 18.25 | 170.273 |
| mo018 | h | Compagnon professionnel III/CP2 menuisier PVC et métal. (main-d'œuvre) | 0.429 | 1178.7 | 505.662 |
| mo059 | h | Ouvrier professionnel II/OP menuisier PVC et métal. (main-d'œuvre) | 0.429 | 871.12 | 373.710 |
| % | % | Frais de chantier des unités d'ouvrage | 2 % | 33453.151 | 669.063 |
|  |  | Coûts directs |  |  | 34122.214 |

Déchets:
- pose: mt29pme030a Profilé en plaque d'acier galvanisé, de 85 mm de largeur; facteur de déchet 0.0375
- pose: mt29pme010G; facteur de déchet 0.015
- pose: mt29pme040a Vis en acier galvanisé; facteur de déchet 0.05

## Ressources

**mt29pme030a** m Profilé en plaque d'acier galvanisé, de 85 mm de largeur
Données techniques: Coût énergétique 16.976 MJ; Émission de CO2 1.709 kg; Code CED 17 04 05; Masse de l'élément 0.66 kg; Volume 0.000314 m3
Déchets:
- emballage: re170203 Plastique. (composant de déchet); quantité 0.005 kg; Code CED 17 02 03; Masse de l'élément 1 kg; Volume 0.001667 m3

**mt29pme010G** m² Plaque, en acier inoxydable AISI 304
Données techniques: Coût énergétique 755.019 MJ; Émission de CO2 110.727 kg; Code CED 17 04 05; Masse de l'élément 15.8 kg; Volume 0.007524 m3
Déchets:
- emballage: re170203 Plastique; quantité 0.032 kg

**mt29pme040a** U Vis en acier galvanisé
Données techniques: Coût énergétique 1.857 MJ; Émission de CO2 0.082 kg; Code CED 17 02 01; Masse de l'élément 0.0066 kg; Volume 0.000006 m3
Déchets:
- emballage: re170203 Plastique; quantité 0.02 kg
