# Retrait du matériau de scellement du joint de dilatation et nettoyage postérieur

- Propriété du fichier: CYPE Ingenieros S.A.
- Format: FIEBDC-3/2016
- Logiciel: Générateur de prix de la construction. CYPE Ingenieros, S.A.
- Date: 16/04/2024
- Zone géographique: Mali
- Devise: XOF
- Coûts indirects: 3 %
- Frais généraux: 13 %
- Bénéfice: 6 %
- TVA: 18 %

## G Structure et gros oeuvre

### GA Transformations et réparations

#### GAE Réparation d'éléments en béton

**GAE150** m Retrait du matériau de scellement du joint de dilatation et nettoyage postérieur.
Retrait du matériau de scellement existant en joint de dilatation de structure, avec une rectifieuse équipée d'un disque de découpe à diamant, et nettoyage postérieur.
Inclut: Retrait du matériau de scellement. Nettoyage par aspiration des restes. Retrait et entassement des restes générés. Charge manuelle des restes générés dans le camion ou la benne.
Critère pour le métré: Longueur mesurée selon documentation graphique du Projet.
Critère pour le mémoire: On mesurera la longueur réellement exécutée selon les spécifications du Projet.

| Code | U | Désignation | Quantité | Prix | Montant |
|---|---|---|---|---|---|
| mo020 | h | Compagnon professionnel III/CP2 construction. (main-d'œuvre) | 0.519 | 1567.76 | 813.667 |
| mo113 | h | Ouvrier d'exécution I/OE1 construction. (main-d'œuvre) | 0.519 | 1129.12 | 586.013 |
| % | % | Frais de chantier des unités d'ouvrage | 2 % | 1399.680 | 27.994 |
|  |  | Coûts directs |  |  | 1427.674 |
