# Platelage de base de revêtement

- Propriété du fichier: CYPE INGENIEROS, S.A.
- Format: FIEBDC-3/2002
- Zone géographique: Mali
- Devise: XOF
- Coûts indirects: 3.00 %
- Frais généraux: 13.00 %
- Bénéfice: 6.00 %
- TVA: 18.00 %

**GPO050** m² Platelage de base de revêtement, de panneau structural en bois pour un usage en milieu humide, de 2040x800 mm et 16 mm d'épaisseur, à rainure et languette sur ses quatre côtés, avec adhésif avec classe de sollicitation D4 dans les joints, fixé avec clous, en acier galvanisé à haute adhérence.
Platelage de base de revêtement, de panneau structural en bois pour un usage en milieu humide, de 2040x800 mm et 16 mm d'épaisseur, à rainure et languette sur ses quatre côtés, avec adhésif avec classe de sollicitation D4 dans les joints, fixé avec clous, en acier galvanisé à haute adhérence.
Inclut: Implantation des pièces. Collage des panneaux. Fixation des panneaux au support de base.
Critère pour le métré: Surface mesurée selon documentation graphique du Projet.
Critère pour le mémoire: On mesurera la surface réellement exécutée selon les spécifications du Projet.

| Code | U | Désignation | Quantité | Prix | Montant |
|---|---|---|---|---|---|
| mt08eff040bb | m² | Panneau structural en bois pour un usage en milieu humide, de 2040x800 mm et 16 mm d'épaisseur, à rainure et languette sur ses quatre côtés, selon NF EN 312. (matériau) | 1.050 | 5313.48 | 5579.15 |
| mt07emr111d | U | Clou, de 4 mm de diamètre et 75 mm de longueur, en acier galvanisé à haute adhérence. (matériau) | 9.000 | 57.72 | 519.48 |
| mt18mva180a | kg | Adhésif à deux composants, avec classe de sollicitation D4 selon NF EN 204, à base de polyacétate de vinyle en dispersion aqueuse et durcisseur à base de chlorure d'aluminium. (matériau) | 0.066 | 8505.15 | 561.34 |
| mo048 | h | Compagnon professionnel III/CP2 charpentier bois. (main-d'œuvre) | 0.306 | 1006.41 | 307.96 |
| mo095 | h | Ouvrier professionnel II/OP charpentier bois. (main-d'œuvre) | 0.306 | 750.17 | 229.55 |
| % | % | Frais de chantier des unités d'ouvrage | 2 % | 7197.48 | 143.95 |
|  |  | Coûts directs |  |  | 7341.43 |
