# Platelage de base de revêtement, de panneau structural en bois pour un usage en milieu humide, de 2500x1250 mm et 18 mm d'épaisseur, fixé avec vis à tête chanfreinée, d'acier au carbone

- Propriété du fichier: CYPE INGENIEROS, S.A.
- Format: FIEBDC-3/2002
- Zone géographique: Mali
- Devise: XOF
- Coûts indirects: 3.00 %
- Frais généraux: 13.00 %
- Bénéfice: 6.00 %
- TVA: 18.00 %

**GPO050** m² Platelage de base de revêtement, de panneau structural en bois pour un usage en milieu humide, de 2500x1250 mm et 18 mm d'épaisseur, fixé avec vis à tête chanfreinée, d'acier au carbone.
Platelage de base de revêtement, de panneau structural en bois pour un usage en milieu humide, de 2500x1250 mm et 18 mm d'épaisseur, fixé avec vis à tête chanfreinée, d'acier au carbone.
Inclut: Implantation des pièces. Fixation des panneaux au support de base.
Critère pour le métré: Surface mesurée selon documentation graphique du Projet.
Critère pour le mémoire: On mesurera la surface réellement exécutée selon les spécifications du Projet.

| Code | U | Désignation | Quantité | Prix | Montant |
|---|---|---|---|---|---|
| mt08eff040ac | m² | Panneau structural en bois pour un usage en milieu humide, de 2500x1250 mm et 18 mm d'épaisseur, selon NF EN 312. (matériau) | 1.050 | 4964.64 | 5212.87 |
| mt07emr118ea | U | Vis à tête chanfreinée, de 4,5 mm de diamètre et 50 mm de longueur, d'acier galvanisé, pour les classes de service 1, 2 et 3 selon NF EN 1995-1-1. (matériau) | 9.000 | 176.64 | 1589.76 |
| mo048 | h | Compagnon professionnel III/CP2 charpentier bois. (main-d'œuvre) | 0.214 | 1006.41 | 215.37 |
| mo095 | h | Ouvrier professionnel II/OP charpentier bois. (main-d'œuvre) | 0.214 | 750.17 | 160.54 |
| % | % | Frais de chantier des unités d'ouvrage | 2 % | 7178.54 | 143.57 |
|  |  | Coûts directs |  |  | 7322.11 |
