# Vanne de remplissage automatique

- Propriété du fichier: CYPE Ingenieros S.A.
- Format: FIEBDC-3/2016
- Logiciel: Générateur de prix de la construction. CYPE Ingenieros, S.A.
- Date: 04/10/2024
- Zone géographique: Mali
- Devise: XOF
- Coûts indirects: 3 %
- Frais généraux: 13 %
- Bénéfice: 6 %
- TVA: 18 %

## T Équipements techniques

### TC ECS et chauffage

#### TCE Systèmes de conduction d'eau

**TCE260** U Vanne de remplissage automatique.
Vanne de remplissage automatique, avec corps en laiton chromé, pression de calibrage entre 0,5 et 4 bar, filtre de maille de 0,3 mm de vide, connexions de 1/2" de diamètre et prise pour manomètre de 1/4" femelle. Comprend les éléments de montage et les accessoires nécessaires à son bon fonctionnement.
Inclut: Implantation. Connexion. Contrôle de son bon fonctionnement.
Critère pour le métré: Nombre d'unités prévues, selon documentation graphique du Projet.
Critère pour le mémoire: On mesurera le nombre d'unités réellement exécutées selon les spécifications du Projet.

| Code | U | Désignation | Quantité | Prix | Montant |
|---|---|---|---|---|---|
| mt38alb755a | U | Vanne de remplissage automatique, avec corps en laiton chromé, pression de calibrage entre 0,5 et 4 bar, filtre de maille de 0,3 mm de vide, connexions de 1/2" de diamètre et prise pour manomètre de 1/4" femelle. (matériau) | 1 | 31707.88 | 31707.880 |
| mt38www012 | U | Produits complémentaires pour installation de chauffage et d'E.C.S. (matériau) | 0.1 | 1807 | 180.700 |
| mo004 | h | Compagnon professionnel III/CP2 chauffagiste. (main-d'œuvre) | 0.13 | 1625.89 | 211.366 |
| mo103 | h | Ouvrier professionnel II/OP chauffagiste. (main-d'œuvre) | 0.13 | 1180.54 | 153.470 |
| % | % | Frais de chantier des unités d'ouvrage | 2 % | 32253.416 | 645.068 |
|  |  | Coûts directs |  |  | 32898.484 |

## Ressources

**mt38alb755a** U Vanne de remplissage automatique
Données techniques: Coût énergétique 0.039 MJ; Émission de CO2 0.061 kg
Déchets:
- emballage: re150101 Emballages en papier et en carton. (composant de déchet); quantité 0.072 kg; Code CED 15 01 01; Masse de l'élément 1 kg; Volume 0.001333 m3
