# Système de chauffage et de rafraîchissement par plancher rayonnant, avec couche de mortier

- Propriété du fichier: CYPE Ingenieros S.A.
- Format: FIEBDC-3/2016
- Logiciel: Générateur de prix de la construction. CYPE Ingenieros, S.A.
- Date: 28/03/2022
- Zone géographique: Mali
- Devise: XOF
- Coûts indirects: 3 %
- Frais généraux: 13 %
- Bénéfice: 6 %
- TVA: 18 %

## T Équipements techniques

### TC ECS et chauffage

#### TCM Émetteurs à eau

**TCM080** m² Système de chauffage et de rafraîchissement par plancher rayonnant, avec couche de mortier.
Système de chauffage par plancher rayonnant, composé de: film de polyéthylène, bande en mousse de polyéthylène (PE), de 150x10 mm, dalle guide-tubes isolante en polystyrène expansé (EPS), de 30 kg/m³ de densité, de 1450x850 mm et 13 mm d'épaisseur, tube en polyéthylène réticulé (PE-Xa) avec barrière d'oxygène et couche de protection en polyéthylène (PE) modifié, de 16 mm de diamètre extérieur et 2 mm d'épaisseur, et mortier autonivelant, CA - C20 - F4 selon NF EN 13813, de 50 mm d'épaisseur. Totalement monté, connecté et testé.
Inclut: Préparation et nettoyage de la surface d'appui. Implantation de l'installation. Extension du film de polyéthylène. Fixation du socle périmétrique. Mise en place des dalles. Implantation des tuyaux. Mise en place et fixation des tuyaux. Coulage et extension de la couche de mortier autonivelante.
Critère pour le métré: Surface utile, mesurée selon documentation graphique du Projet.
Critère pour le mémoire: On mesurera la surface réellement exécutée selon les spécifications du Projet.

| Code | U | Désignation | Quantité | Prix | Montant |
|---|---|---|---|---|---|
| mt17peu010a | m² | Film de polyéthylène. (matériau) | 1 | 1180.64 | 1180.640 |
| mt17epu021a | m | Bande en mousse de polyéthylène (PE), de 150x10 mm, avec bandes autoadhésives. (matériau) | 0.6 | 2167.32 | 1300.392 |
| mt17epu010a | m² | Dalle guide-tubes isolante en polystyrène expansé (EPS), de 30 kg/m³ de densité, de 1450x850 mm et 13 mm d'épaisseur, pas de pose multiple de 5 cm, valide pour tube de 16 et 17 mm de diamètre, avec union entre planches par recouvrement pour éviter les ponts thermiques et les filtrations de mortier. (matériau) | 1 | 15011 | 15011.000 |
| mt37tpu012a | m | Tube en polyéthylène réticulé (PE-Xa) avec barrière d'oxygène et couche de protection en polyéthylène (PE) modifié, de 16 mm de diamètre extérieur et 2 mm d'épaisseur, selon NF EN ISO 15875-2. (matériau) | 5 | 2007.09 | 10035.450 |
| mt09mal020a | m³ | Mortier autonivelant, CA - C20 - F4 selon NF EN 13813, à base de sulfate calcaire, pour épaisseurs de 2,5 à 7,0 cm, utilisé en nivellement des revêtement. (matériau) | 0.05 | 311304 | 15565.200 |
| mt08aaa010a | m³ | Eau. (matériau) | 0.004 | 1041.99 | 4.168 |
| mq06pym020 | h | Mélangeuse-pompeuse pour mortiers autonivelants. (matériel) | 0.058 | 4903.99 | 284.431 |
| mo004 | h | Compagnon professionnel III/CP2 chauffagiste. (main-d'œuvre) | 0.879 | 1195.63 | 1050.959 |
| mo103 | h | Ouvrier professionnel II/OP chauffagiste. (main-d'œuvre) | 0.879 | 867.45 | 762.489 |
| mo031 | h | Compagnon professionnel III/CP2 chapiste. (main-d'œuvre) | 0.066 | 1163.52 | 76.792 |
| mo069 | h | Ouvrier professionnel II/OP chapiste. (main-d'œuvre) | 0.066 | 869.28 | 57.372 |
| % | % | Frais de chantier des unités d'ouvrage | 2 % | 45328.893 | 906.578 |
|  |  | Coûts directs |  |  | 46235.471 |

Déchets:
- pose: mt17peu010a Film de polyéthylène; facteur de déchet 0.06
- pose: mt17epu021a Bande en mousse de polyéthylène (PE), de 150x10 mm, avec bandes autoadhésives; facteur de déchet 0.0598
- pose: mt17epu010a; facteur de déchet 0.0239997
- pose: mt37tpu012a; facteur de déchet 0.0275
- pose: mt09mal020a; facteur de déchet 0.012

## Ressources

**mt17peu010a** m² Film de polyéthylène
Données techniques: Coût énergétique 28.005 MJ; Émission de CO2 1.018 kg; Code CED 17 06 04; Masse de l'élément 0.19 kg; Volume 0.000317 m3
Déchets:
- emballage: re170203 Plastique. (composant de déchet); quantité 0.024 kg; Code CED 17 02 03; Masse de l'élément 1 kg; Volume 0.001667 m3

**mt17epu021a** m Bande en mousse de polyéthylène (PE), de 150x10 mm, avec bandes autoadhésives
Données techniques: Coût énergétique 14.482 MJ; Émission de CO2 0.515 kg; Code CED 17 06 04; Masse de l'élément 0.105 kg; Volume 0.000175 m3
Déchets:
- emballage: re170203 Plastique; quantité 0.001 kg

**mt17epu010a** m² Dalle guide-tubes isolante en polystyrène expansé (EPS)
Données techniques: Coût énergétique 34.188 MJ; Émission de CO2 1.207 kg; Code CED 17 06 04; Masse de l'élément 0.341463 kg; Volume 0.000569 m3
Déchets:
- emballage: re170203 Plastique; quantité 0.034 kg

**mt37tpu012a** m Tube en polyéthylène réticulé (PE-Xa) avec barrière d'oxygène et couche de protection en polyéthylène (PE) modifié
Données techniques: Coût énergétique 6.557 MJ; Émission de CO2 0.317 kg; Code CED 17 02 03; Masse de l'élément 0.08 kg; Volume 0.000133 m3

**mt09mal020a** m³ Mortier autonivelant
Données techniques: Coût énergétique 3724.000 MJ; Émission de CO2 323.000 kg; Code CED 17 01 01; Masse de l'élément 1900 kg; Volume 1.266667 m3

**mt08aaa010a** m³ Eau
Données techniques: Coût énergétique 60.000 MJ; Émission de CO2 30.000 kg
