# Visière contre la pluie en acier galvanisé, pour conduit de 125 mm de diamètre, avec maille de protection contre l'entrée de feuilles et d'oiseaux

- Propriété du fichier: CYPE Ingenieros S.A.
- Format: FIEBDC-3/2016
- Logiciel: Générateur de prix de la construction. CYPE Ingenieros, S.A.
- Date: 11/07/2021
- Zone géographique: Mali
- Devise: XOF
- Coûts indirects: 3 %
- Frais généraux: 13 %
- Bénéfice: 6 %
- TVA: 18 %

## T Équipements techniques

### TV Climatisation et ventilation

#### TVA Distribution d'air

**TVA470** U Visière contre la pluie en acier galvanisé, pour conduit de 125 mm de diamètre, avec maille de protection contre l'entrée de feuilles et d'oiseaux.

| Code | U | Désignation | Quantité | Prix | Montant |
|---|---|---|---|---|---|
| mt42svs500cc | U | Visière contre la pluie en acier galvanisé, pour conduit de 125 mm de diamètre, avec maille de protection contre l'entrée de feuilles et d'oiseaux. (matériau) | 1 | 19931.3 | 19931.300 |
| mo005 | h | Compagnon professionnel III/CP2 installateur de climatisation. (main-d'œuvre) | 0.134 | 1000.78 | 134.105 |
| mo104 | h | Ouvrier professionnel II/OP installateur de climatisation. (main-d'œuvre) | 0.134 | 725.2 | 97.177 |
| % | % | Frais de chantier des unités d'ouvrage | 2 % | 20162.582 | 403.252 |
|  |  | Coûts directs |  |  | 20565.834 |

## Ressources

**mt42svs500cc** U Visière contre la pluie en acier galvanisé
Données techniques: Coût énergétique 3.737 MJ; Émission de CO2 0.255 kg
Déchets:
- emballage: re150101 Emballages en papier et en carton. (composant de déchet); quantité 0.09 kg; Code CED 15 01 01; Masse de l'élément 1 kg; Volume 0.001333 m3
- emballage: re170203 Plastique. (composant de déchet); quantité 0.045 kg; Code CED 17 02 03; Masse de l'élément 1 kg; Volume 0.001667 m3
