# Dérivation pour ligne frigorifique de liquide, de décharge de gaz et de succion de gaz

- Propriété du fichier: CYPE Ingenieros S.A.
- Format: FIEBDC-3/2016
- Logiciel: Générateur de prix de la construction. CYPE Ingenieros, S.A.
- Date: 29/11/2023
- Zone géographique: Mali
- Devise: XOF
- Coûts indirects: 3 %
- Frais généraux: 13 %
- Bénéfice: 6 %
- TVA: 18 %

## T Équipements techniques

### TV Climatisation et ventilation

#### TVB Système Toshiba à débit de réfrigérant variable

**TVB110** U Dérivation pour ligne frigorifique de liquide, de décharge de gaz et de succion de gaz.
Déviation d'une ligne frigorifique constituée d'ensemble de trois joints, un pour la ligne de liquide, un pour la ligne de décharge de gaz et un pour la ligne de succion de gaz, modèle RBM-BY105FE "TOSHIBA", avec un intervalle de capacité total des unités intérieures connectées en aval de 6,4 à 20,2.
Inclut: Connexion.
Critère pour le métré: Nombre d'unités prévues, selon documentation graphique du Projet.
Critère pour le mémoire: On mesurera le nombre d'unités réellement exécutées selon les spécifications du Projet.

| Code | U | Désignation | Quantité | Prix | Montant |
|---|---|---|---|---|---|
| mt42tsb525b | U | Ensemble de trois joints, un pour la ligne de liquide, un pour la ligne de décharge de gaz et un pour la ligne de succion de gaz, modèle RBM-BY105FE "TOSHIBA", avec un intervalle de capacité total des unités intérieures connectées en aval de 6,4 à 20,2. (matériau) | 1 | 171637.05 | 171637.050 |
| mo005 | h | Compagnon professionnel III/CP2 installateur de climatisation. (main-d'œuvre) | 0.065 | 1515.26 | 98.492 |
| mo104 | h | Ouvrier professionnel II/OP installateur de climatisation. (main-d'œuvre) | 0.065 | 1100.36 | 71.523 |
| % | % | Frais de chantier des unités d'ouvrage | 2 % | 171807.065 | 3436.141 |
|  |  | Coûts directs |  |  | 175243.206 |
