# Équipement eau-eau, pompe à chaleur, pour production d'E.C.S., chauffage et refroidissement

- Propriété du fichier: CYPE Ingenieros S.A.
- Format: FIEBDC-3/2016
- Logiciel: Générateur de prix de la construction. CYPE Ingenieros, S.A.
- Date: 29/11/2023
- Zone géographique: Mali
- Devise: XOF
- Coûts indirects: 3 %
- Frais généraux: 13 %
- Bénéfice: 6 %
- TVA: 18 %

## T Équipements techniques

### TV Climatisation et ventilation

#### TVP PAC et roof-top

**TVP210** U Équipement eau-eau, pompe à chaleur, pour production d'E.C.S., chauffage et refroidissement.
Pompe à chaleur réversible eau-eau, classe d'efficacité énergétique A+++, puissance calorifique nominale 10 kW, COP 5,2, puissance frigorifique nominale 9,4 kW, EER 4,7, pression sonore 40 dBA, dimensions 1183x595x600 mm, poids 168 kg, alimentation triphasée à 400 V, avec température de départ jusqu'à 65°C, circuit réfrigérant avec injection de vapeur EVI à rendement élevé, vanne à 4 voies pour inversion de cycle, échangeurs à plaques en acier inoxydable à haute capacité avec injection de liquide, réfrigérant R-410A, chauffage électrique additionnel de puissance configurable jusqu'à 9 kW, système de contrôle, avec contrôle de la température avec sonde extérieure, écran digital, par câble, programmation quotidienne et hebdomadaire, pour le contrôle de plusieurs circuits de chauffage avec des modules et des thermostats additionnels, et module hydraulique avec échangeur à plaques, pour l'approvisionnement énergétique du puits d'eaux souterraines, et pompes de circulation à haute efficacité. Totalement montée, connectée et mise en marche par l'entreprise installatrice pour le contrôle de son bon fonctionnement.
Inclut: Implantation de l'unité. Mise en place et fixation de l'unité et de ses accessoires. Connecté aux réseaux de conduction d'eau, électrique et de récupération des condensats. Mise en marche.
Critère pour le métré: Nombre d'unités prévues, selon documentation graphique du Projet.
Critère pour le mémoire: On mesurera le nombre d'unités réellement exécutées selon les spécifications du Projet.

| Code | U | Désignation | Quantité | Prix | Montant |
|---|---|---|---|---|---|
| mt42vai053ha | U | Pompe à chaleur réversible eau-eau, classe d'efficacité énergétique A+++, puissance calorifique nominale 10 kW, COP 5,2, puissance frigorifique nominale 9,4 kW, EER 4,7, pression sonore 40 dBA, dimensions 1183x595x600 mm, poids 168 kg, alimentation triphasée à 400 V, avec température de départ jusqu'à 65°C, circuit réfrigérant avec injection de vapeur EVI à rendement élevé, vanne à 4 voies pour inversion de cycle, échangeurs à plaques en acier inoxydable à haute capacité avec injection de liquide, réfrigérant R-410A, chauffage électrique additionnel de puissance configurable jusqu'à 9 kW, système de contrôle, avec contrôle de la température avec sonde extérieure, écran digital, par câble, programmation quotidienne et hebdomadaire, pour le contrôle de plusieurs circuits de chauffage avec des modules et des thermostats additionnels, et module hydraulique avec échangeur à plaques, pour l'approvisionnement énergétique du puits d'eaux souterraines, et pompes de circulation à haute efficacité. (matériau) | 1 | 12212083.57 | 12212083.570 |
| mt42eco100fk | U | Ballon échangeur d'E.C.S. en acier inoxydable AISI 316, de capacité 1000 litres, classe d'efficacité énergétique C, de 930 mm de diamètre extérieur, 2058 mm de hauteur totale, 8 bar de pression de travail, avec serpentin en spirale annelé flexible de 8,3 m² de surface d'échange, isolation thermique en mousse rigide de polyuréthane injecté sans HCFC et finition extérieure avec recouvrement en PVC semi-rigide. (matériau) | 1 | 6016093.24 | 6016093.240 |
| mt37www060f | U | Clapet antipollution de laiton, avec tamis en acier inoxydable avec perforations de 0,5 mm de diamètre, avec filet de 1 1/4", pour une pression maximale de travail de 16 bar et une température maximale de 110°C. (matériau) | 1 | 16022.32 | 16022.320 |
| mt37www050e | U | Manchon antivibration, en caoutchouc, avec filet de 1 1/4", pour une pression maximale de travail de 10 bar. (matériau) | 4 | 31898.75 | 127595.000 |
| mt42www050 | U | Thermomètre bimétallique, diamètre de sphère de 100 mm, avec prise verticale, avec tube plongeur en 1/2", échelle de température de 0 à 120°C. (matériau) | 1 | 46942.73 | 46942.730 |
| mt37sve010d | U | Vanne à sphère en laiton nickelé à visser de 1". (matériau) | 2 | 10430.47 | 20860.940 |
| mt37sve010e | U | Vanne à sphère en laiton nickelé à visser de 1 1/4". (matériau) | 4 | 14401.21 | 57604.840 |
| mo005 | h | Compagnon professionnel III/CP2 installateur de climatisation. (main-d'œuvre) | 11.804 | 1515.26 | 17886.129 |
| mo104 | h | Ouvrier professionnel II/OP installateur de climatisation. (main-d'œuvre) | 11.804 | 1100.36 | 12988.649 |
| % | % | Frais de chantier des unités d'ouvrage | 2 % | 18528077.418 | 370561.548 |
|  |  | Coûts directs |  |  | 18898638.966 |

## Ressources

**mt42vai053ha** U Pompe à chaleur réversible eau-eau
Données techniques: Coût énergétique 7353.248 MJ; Émission de CO2 431.981 kg
Déchets:
- emballage: re150101 Emballages en papier et en carton. (composant de déchet); quantité 3.263 kg; Code CED 15 01 01; Masse de l'élément 1 kg; Volume 0.001333 m3
- emballage: re170201 Bois. (composant de déchet); quantité 0.74 kg; Code CED 17 02 01; Masse de l'élément 1 kg; Volume 0.000909 m3

**mt42eco100fk** U Ballon échangeur d'E.C.S. en acier inoxydable AISI 316
Données techniques: Coût énergétique 10724.068 MJ; Émission de CO2 958.941 kg
Déchets:
- emballage: re150101 Emballages en papier et en carton; quantité 2.855 kg
- emballage: re170201 Bois; quantité 0.69 kg

**mt37www060f** U Clapet antipollution de laiton
Données techniques: Coût énergétique 860.723 MJ; Émission de CO2 61.001 kg
Déchets:
- emballage: re150101 Emballages en papier et en carton; quantité 0.072 kg

**mt37www050e** U Manchon antivibration, en caoutchouc, avec filet de 1 1/4", pour une pression maximale de travail de 10 bar
Données techniques: Coût énergétique 185.212 MJ; Émission de CO2 16.468 kg
Déchets:
- emballage: re150101 Emballages en papier et en carton; quantité 0.072 kg

**mt37sve010d** U Vanne à sphère en laiton nickelé à visser de 1"
Données techniques: Coût énergétique 843.399 MJ; Émission de CO2 56.701 kg
Déchets:
- emballage: re150101 Emballages en papier et en carton; quantité 0.072 kg

**mt37sve010e** U Vanne à sphère en laiton nickelé à visser de 1 1/4"
Données techniques: Coût énergétique 1282.649 MJ; Émission de CO2 86.201 kg
Déchets:
- emballage: re150101 Emballages en papier et en carton; quantité 0.072 kg
