# Hotte extractrice pour cuisine

- Propriété du fichier: CYPE Ingenieros S.A.
- Format: FIEBDC-3/2016
- Logiciel: Générateur de prix de la construction. CYPE Ingenieros, S.A.
- Date: 04/10/2024
- Zone géographique: Mali
- Devise: XOF
- Coûts indirects: 3 %
- Frais généraux: 13 %
- Bénéfice: 6 %
- TVA: 18 %

## T Équipements techniques

### TV Climatisation et ventilation

#### TVV Ventilation additionnelle spécifique en cuisine pour logements

**TVV020** U Hotte extractrice pour cuisine.
Hotte extractrice conventionnelle avec 1 moteur d'aspiration, avec tronçon de connexion de tube flexible en aluminium à conduit d'extraction pour sortie des fumées. Comprend les éléments de fixation.
Inclut: Implantation à l'aide d'un plan. Mise en place et fixation. Connexion et contrôle de son bon fonctionnement.
Critère pour le métré: Nombre d'unités prévues, selon documentation graphique du Projet.
Critère pour le mémoire: On mesurera le nombre d'unités réellement exécutées selon les spécifications du Projet.

| Code | U | Désignation | Quantité | Prix | Montant |
|---|---|---|---|---|---|
| mt32ces010a | U | Hotte extractrice, conventionnelle, avec 1 moteur d'aspiration, selon NF EN 60335-1, avec éléments de fixation. (matériau) | 1 | 50061.74 | 50061.740 |
| mt42cme020d | m | Tube flexible en aluminium naturelle, de 110 mm de diamètre, comprend les coudes, les dérivations, les manchons et les pièces spéciales. (matériau) | 3 | 2202.82 | 6608.460 |
| mo003 | h | Compagnon professionnel III/CP2 électricien. (main-d'œuvre) | 0.26 | 1625.89 | 422.731 |
| mo102 | h | Ouvrier professionnel II/OP électricien. (main-d'œuvre) | 0.26 | 1180.54 | 306.940 |
| % | % | Frais de chantier des unités d'ouvrage | 2 % | 57399.871 | 1147.997 |
|  |  | Coûts directs |  |  | 58547.868 |

Déchets:
- pose: mt42cme020d; facteur de déchet 0.048

## Ressources

**mt32ces010a** U Hotte extractrice, conventionnelle, avec 1 moteur d'aspiration, selon NF EN 60335-1, avec éléments de fixation
Données techniques: Coût énergétique 240.343 MJ; Émission de CO2 10.607 kg
Déchets:
- emballage: re150101 Emballages en papier et en carton. (composant de déchet); quantité 1 kg; Code CED 15 01 01; Masse de l'élément 1 kg; Volume 0.001333 m3
- emballage: re170604 Matériaux d'isolation distincts de ceux spécifiés dans les codes 17 06 01 et 17 06 03. (composant de déchet); quantité 0.05 kg; Code CED 17 06 04; Masse de l'élément 1 kg; Volume 0.001667 m3

**mt42cme020d** m Tube flexible en aluminium naturelle
Données techniques: Coût énergétique 52.765 MJ; Émission de CO2 3.872 kg; Code CED 17 04 02; Masse de l'élément 0.467 kg; Volume 0.000311 m3
Déchets:
- emballage: re170203 Plastique. (composant de déchet); quantité 0.005 kg; Code CED 17 02 03; Masse de l'élément 1 kg; Volume 0.001667 m3
