# Conduit d'extraction pour sortie des fumées, en acier galvanisé, pour cuisine

- Propriété du fichier: CYPE Ingenieros S.A.
- Format: FIEBDC-3/2016
- Logiciel: Générateur de prix de la construction. CYPE Ingenieros, S.A.
- Date: 04/10/2024
- Zone géographique: Mali
- Devise: XOF
- Coûts indirects: 3 %
- Frais généraux: 13 %
- Bénéfice: 6 %
- TVA: 18 %

## T Équipements techniques

### TV Climatisation et ventilation

#### TVV Ventilation additionnelle spécifique en cuisine pour logements

**TVV030** m Conduit d'extraction pour sortie des fumées, en acier galvanisé, pour cuisine.
Conduit d'extraction pour sortie des fumées, avec une arrivée par étage, pour cuisine, constitué de tube type shunt à paroi simple en acier galvanisé avec joint d'étanchéité, de 200 mm de diamètre intérieur et 0,4 mm d'épaisseur. Comprend les accessoires et le matériau auxiliaire pour le montage et la fixation à l'ouvrage.
Inclut: Implantation du parcours du conduit et de la situation des éléments de fixation. Présentation des tuyaux et des accessoires. Fixation des produits complémentaires pour le montage et la fixation à l'ouvrage. Montage, connexion et contrôle de son bon fonctionnement.
Critère pour le métré: Longueur mesurée selon documentation graphique du Projet.
Critère pour le mémoire: On mesurera la longueur réellement exécutée selon les spécifications du Projet.

| Code | U | Désignation | Quantité | Prix | Montant |
|---|---|---|---|---|---|
| mt42din051a | U | Matériau auxiliaire pour montage et fixation à l'ouvrage des tubes à paroi simple en acier galvanisé avec joint d'étanchéité, de 200 mm de diamètre intérieur. (matériau) | 1 | 1822.91 | 1822.910 |
| mt42din050ap | m | Tube type shunt à paroi simple en acier galvanisé avec joint d'étanchéité, de 200 mm de diamètre intérieur et 0,4 mm d'épaisseur, avec le prix augmenté de 75% pour cause d'accessoires. (matériau) | 1 | 53168.06 | 53168.060 |
| mo013 | h | Compagnon professionnel III/CP2 monteur de conduits métalliques. (main-d'œuvre) | 0.533 | 1625.89 | 866.599 |
| mo084 | h | Ouvrier professionnel II/OP monteur de conduits métalliques. (main-d'œuvre) | 0.533 | 1182.79 | 630.427 |
| % | % | Frais de chantier des unités d'ouvrage | 2 % | 56487.996 | 1129.760 |
|  |  | Coûts directs |  |  | 57617.756 |

Déchets:
- pose: mt42din050ap; facteur de déchet 0.0256958

## Ressources

**mt42din050ap** m Tube type shunt à paroi simple en acier galvanisé avec joint d'étanchéité
Données techniques: Coût énergétique 526.462 MJ; Émission de CO2 53.497 kg; Code CED 17 04 05; Masse de l'élément 20.9 kg; Volume 0.009952 m3
Déchets:
- emballage: re170201 Bois. (composant de déchet); quantité 0.012 kg; Code CED 17 02 01; Masse de l'élément 1 kg; Volume 0.000909 m3
- emballage: re170203 Plastique. (composant de déchet); quantité 0.003 kg; Code CED 17 02 03; Masse de l'élément 1 kg; Volume 0.001667 m3
