# Diffuseur

- Propriété du fichier: CYPE Ingenieros S.A.
- Format: FIEBDC-3/2016
- Logiciel: Générateur de prix de la construction. CYPE Ingenieros, S.A.
- Date: 04/10/2024
- Zone géographique: Mali
- Devise: XOF
- Coûts indirects: 3 %
- Frais généraux: 13 %
- Bénéfice: 6 %
- TVA: 18 %

## T Équipements techniques

### TV Climatisation et ventilation

#### TVA Distribution d'air

**TVA220** U Diffuseur.
Diffuseur rotationnel d'aluminium extrudé, à 20 éléments, intégré dans plaque carrée de tôle en acier galvanisé pour plafond modulaire, couleur blanche RAL 9010, avec plénum en tôle galvanisée pour connexion latérale à tube flexible, de 595x595x278 mm, avec isolation acoustique, gamme AirQ, DRPL20BPA "AIRZONE", pour installer en hauteur jusqu'à 4 m. Comprend les accessoires de montage et les éléments de fixation.
Inclut: Implantation. Montage du plénum via des supports de suspension. Fixation du diffuseur au plénum.
Critère pour le métré: Nombre d'unités prévues, selon documentation graphique du Projet.
Critère pour le mémoire: On mesurera le nombre d'unités réellement exécutées selon les spécifications du Projet.

| Code | U | Désignation | Quantité | Prix | Montant |
|---|---|---|---|---|---|
| mt42air120i | U | Diffuseur rotationnel d'aluminium extrudé, à 20 éléments, intégré dans plaque carrée de tôle en acier galvanisé pour plafond modulaire, couleur blanche RAL 9010, avec plénum en tôle galvanisée pour connexion latérale à tube flexible, de 595x595x278 mm, avec isolation acoustique, gamme AirQ, DRPL20BPA "AIRZONE". (matériau) | 1 | 148002.19 | 148002.190 |
| mo005 | h | Compagnon professionnel III/CP2 installateur de climatisation. (main-d'œuvre) | 0.285 | 1625.89 | 463.379 |
| mo104 | h | Ouvrier professionnel II/OP installateur de climatisation. (main-d'œuvre) | 0.285 | 1180.54 | 336.454 |
| % | % | Frais de chantier des unités d'ouvrage | 2 % | 148802.023 | 2976.040 |
|  |  | Coûts directs |  |  | 151778.063 |

## Ressources

**mt42air120i** U Diffuseur rotationnel d'aluminium extrudé
Données techniques: Coût énergétique 8.324 MJ; Émission de CO2 0.553 kg
Déchets:
- emballage: re150101 Emballages en papier et en carton. (composant de déchet); quantité 0.17 kg; Code CED 15 01 01; Masse de l'élément 1 kg; Volume 0.001333 m3
- emballage: re170203 Plastique. (composant de déchet); quantité 0.085 kg; Code CED 17 02 03; Masse de l'élément 1 kg; Volume 0.001667 m3
