# Démolition d'un mur de maçonnerie en clôture

- Propriété du fichier: CYPE INGENIEROS, S.A.
- Format: FIEBDC-3/2002
- Zone géographique: Mali
- Devise: XOF
- Coûts indirects: 3.00 %
- Frais généraux: 13.00 %
- Bénéfice: 6.00 %
- TVA: 18.00 %

## A VRD et aménagements extérieurs

### AL Clôtures et divisions

#### ALD Démolition

**ALD020** m³ Démolition d'un mur de maçonnerie en clôture.
Démolition d'un mur en maçonnerie de blocs de coffrage avec armature et remplissage en béton, en clôture, avec marteau piqueur, et chargement manuel des décombres dans le camion ou la benne.
Critère d'évaluation économique: Le prix ne comprend pas la démolition de la fondation.
Inclut: Démolition de l'élément. Fragmentation des décombres en pièces maniables. Retrait et stockage des décombres. Nettoyage des restes d'ouvrage. Chargement manuel des décombres dans le camion ou la benne.
Critère pour le métré: Volume mesuré selon documentation graphique du Projet.
Critère pour le mémoire: On mesurera le volume réellement démoli selon les spécifications du Projet.

| Code | U | Désignation | Quantité | Prix | Montant |
|---|---|---|---|---|---|
| mq05mai030 | h | Marteau pneumatique. (matériel) | 1.000 | 2134.19 | 2134.19 |
| mq05pdm110 | h | Compresseur portable diesel moyenne pression 10 m³/min. (matériel) | 0.500 | 3619.76 | 1809.88 |
| mq08sol010 | h | Poste d'oxycoupage, avec acétylène comme combustible et oxygène comme comburant. (matériel) | 0.600 | 3855.15 | 2313.09 |
| mo112 | h | Ouvrier d'exécution I/OE2 construction. (main-d'œuvre) | 2.650 | 1147.59 | 3041.11 |
| mo113 | h | Ouvrier d'exécution I/OE1 construction. (main-d'œuvre) | 1.927 | 1129.12 | 2175.81 |
| mo019 | h | Compagnon professionnel III/CP2 soudeur. (main-d'œuvre) | 0.723 | 1588.31 | 1148.35 |
| % | % | Frais de chantier des unités d'ouvrage | 2 % | 12622.43 | 252.45 |
|  |  | Coûts directs |  |  | 12874.88 |
