# Barrière levante piétonne

- Propriété du fichier: CYPE INGENIEROS, S.A.
- Format: FIEBDC-3/2002
- Zone géographique: Mali
- Devise: XOF
- Coûts indirects: 3.00 %
- Frais généraux: 13.00 %
- Bénéfice: 6.00 %
- TVA: 18.00 %

## A VRD et aménagements extérieurs

### AV Espaces verts et mobilier urbain

#### AVI Protections piétonnes

**AVI050** U Barrière levante piétonne.
Ensemble de barrière modulaire levante, pour protection des piétons, en acier laminé à chaud, de 3000x868 mm, composé de barre longitudinale de 100 mm de diamètre et 3 mm d'épaisseur, avec finition de couleur rouge tuile avec texture ferreuse, appuyée sur montants de fermeture et à came de 868 mm de hauteur, de platine de 50x8 mm et avec signalisation de couleur rouge RAL 3003, prévus pour ancrage via réception sur la dalle en béton; visserie en acier zinguée. Protection de l'ensemble par galvanisation à chaud de grande résistance antioxydante; traitement de dégraissage et phosphate; laquage au four avec du polyester ferrotexturé. Comprend le dallage en béton BCN: CPJ-CEM II/A 32,5 - P - B 20 - 15/25 - E: 1 - NA - P 18-305 pour l'ancrage des montants et le nettoyage. Adhérence maximale du revêtement extérieur. Totalement montée in situ.
Inclut: Implantation des alignements et des niveaux. Réalisation de la base en béton. Mise en place et fixation des pièces.
Critère pour le métré: Nombre d'unités prévues, selon documentation graphique du Projet.
Critère pour le mémoire: On mesurera le nombre d'unités réellement exécutées selon les spécifications du Projet.

| Code | U | Désignation | Quantité | Prix | Montant |
|---|---|---|---|---|---|
| mt10hmf040iaeg | m³ | Béton non armé prêt à l'emploi BCN: CPJ-CEM II/A 32,5 - P - B 20 - 15/25 - E: 1 - NA - P 18-305. (matériau) | 0.100 | 52048.96 | 5204.90 |
| mt52mug615b | U | Plaque d'ancrage, pour réception de montant de barrière dans un dallage en béton. (matériau) | 2.000 | 10114.14 | 20228.28 |
| mt52mug610d | U | Montant, de 868 mm de hauteur, avec articulation dans l'appui et sûreté de protection verticale, réalisé avec platine en acier laminé à chaud de 50x8 mm, avec porte-signaux de couleur rouge. (matériau) | 1.000 | 298210.80 | 298210.80 |
| mt52mug605d | U | Montant de fermeture de 868 mm de hauteur, réalisé avec platine en acier laminé à chaud de 50x8 mm, avec porte-signaux de couleur rouge. (matériau) | 1.000 | 223136.75 | 223136.75 |
| mt52mug600c | U | Barre longitudinale en acier laminé à chaud de 3000 mm de longueur, 100 mm de diamètre et 2 mm d'épaisseur avec finition de couleur rouge tuile avec texture ferreuse, y compris le contrepoids caché à une extrémité et la manivelle intégrée dans l'extrémité opposée pour faciliter l'élévation, pour appui entre montants, dans une barrière qui se lève pour protection piétonne. (matériau) | 1.000 | 268249.53 | 268249.53 |
| op00tal010 |  | Perceuse. | 1.000 | 0.00 | 0.00 |
| op00ato010 |  | Tournevis. | 1.000 | 0.00 | 0.00 |
| au00auh040 |  | Vibreur de béton, électrique. | 1.000 | 0.00 | 0.00 |
| mo041 | h | Compagnon professionnel III/CP2 VRD espaces publics. (main-d'œuvre) | 1.204 | 1567.76 | 1887.58 |
| mo087 | h | Ouvrier professionnel II/OP VRD espaces publics. (main-d'œuvre) | 1.204 | 1171.94 | 1411.02 |
| % | % | Frais de chantier des unités d'ouvrage | 2 % | 818328.86 | 16366.58 |
|  |  | Coûts directs |  |  | 834695.44 |
