# Isolation thermique sous l'appui de fenêtre métallique

- Propriété du fichier: CYPE INGENIEROS, S.A.
- Format: FIEBDC-3/2002
- Zone géographique: Mali
- Devise: XOF
- Coûts indirects: 3.00 %
- Frais généraux: 13.00 %
- Bénéfice: 6.00 %
- TVA: 18.00 %

## E Enveloppe et finition extérieure

### EI Isolations extérieures

#### EIT Ponts thermiques

**EIT060** m Isolation thermique sous l'appui de fenêtre métallique.
Isolation thermique sous l'appui de fenêtre métallique, constituée de panneau rigide en polystyrène extrudé, à surface rugueuse cannelée et système latéral droit à rainure et languette, de 40 mm d'épaisseur, résistance à la compression >= 300 kPa, résistance thermique 1,2 m²K/W, conductivité thermique 0,034 W/(mK), placé bord à bord et fixé avec du mortier-colle sur la surface support, application préalable d'une couche de régularisation de mortier industriel pour maçonnerie, de ciment, couleur grise, avec adjuvant hydrofuge, catégorie M-5 (résistance à la compression 5 N/mm²), fourni en sacs, selon NF EN 998-2, de 4 cm d'épaisseur.
Inclut: Nettoyage et préparation de la surface support. Application de la couche de régularisation de mortier. Implantation des pièces. Découpe de l'isolant. Application de l'adhésif. Mise en place de l'isolant.
Critère pour le métré: Longueur mesurée selon documentation graphique du Projet.
Critère pour le mémoire: On mesurera la longueur réellement exécutée selon les spécifications du Projet.

| Code | U | Désignation | Quantité | Prix | Montant |
|---|---|---|---|---|---|
| mt16pxa010eaq | m² | Panneau rigide en polystyrène extrudé, selon NF EN 13164, à surface rugueuse cannelée et système latéral droit à rainure et languette, de 40 mm d'épaisseur, résistance à la compression >= 300 kPa, résistance thermique 1,2 m²K/W, conductivité thermique 0,034 W/(mK), Euroclasse E de réaction au feu selon NF EN 13501-1, avec code de désignation XPS-EN 13164-T2-CS(10/Y)300-DS(70,90)-DLT(2)5-WL(T)0,7-WD(V)3-FTCD1. (matériau) | 0.300 | 7767.53 | 2330.26 |
| mt16aaa010 | kg | Mortier adhésif pour fixation des matériaux isolants. (matériau) | 2.700 | 159.19 | 429.81 |
| mt08aaa010a | m³ | Eau. (matériau) | 0.006 | 1092.17 | 6.55 |
| mt09mif010ia | t | Mortier industriel pour maçonnerie, de ciment, couleur grise, avec adjuvant hydrofuge, catégorie M-5 (résistance à la compression 5 N/mm²), fourni en sacs, selon NF EN 998-2. (matériau) | 0.011 | 41851.89 | 460.37 |
| mo054 | h | Compagnon professionnel III/CP2 poseur d'isolants rigides ou flexibles. (main-d'œuvre) | 0.120 | 1625.89 | 195.11 |
| mo101 | h | Ouvrier professionnel II/OP poseur d'isolants rigides ou flexibles. (main-d'œuvre) | 0.120 | 1182.79 | 141.93 |
| mo020 | h | Compagnon professionnel III/CP2 construction. (main-d'œuvre) | 0.145 | 1582.28 | 229.43 |
| mo113 | h | Ouvrier d'exécution I/OE1 construction. (main-d'œuvre) | 0.289 | 1139.57 | 329.34 |
| % | % | Frais de chantier des unités d'ouvrage | 2 % | 4122.80 | 82.46 |
|  |  | Coûts directs |  |  | 4205.26 |
