# Pièces spéciales pour toiture inclinée de tôle profilée en zinc

- Propriété du fichier: CYPE INGENIEROS, S.A.
- Format: FIEBDC-3/2002
- Zone géographique: Mali
- Devise: XOF
- Coûts indirects: 3.00 %
- Frais généraux: 13.00 %
- Bénéfice: 6.00 %
- TVA: 18.00 %

## E Enveloppe et finition extérieure

### EU Couvertures de toitures inclinées

#### EUZ Bacs en zinc

**EUZ030** U Pièces spéciales pour toiture inclinée de tôle profilée en zinc.
Casquette en zinc, de 80 mm de diamètre et 180 mm de hauteur, finition naturelle, pour toiture inclinée, avec une pente supérieure à 10%. Mise en place: avec des fixations mécaniques.
Inclut: Implantation et mise en place des pièces spéciales. Fixation mécanique.
Critère pour le métré: Nombre d'unités prévues, selon documentation graphique du Projet.
Critère pour le mémoire: On mesurera le nombre d'unités réellement exécutées selon les spécifications du Projet.

| Code | U | Désignation | Quantité | Prix | Montant |
|---|---|---|---|---|---|
| mt42sva950aa | U | Casquette en zinc, de 80 mm de diamètre et 180 mm de hauteur, finition naturelle et avec une surface des ouvertures de ventilation de 50 cm²; avec accessoires de fixation des pièces à la toiture. (matériau) | 1.000 | 25960.10 | 25960.10 |
| mo051 | h | Compagnon professionnel III/CP2 monteur de parois industrielles. (main-d'œuvre) | 0.241 | 1610.98 | 388.25 |
| mo098 | h | Ouvrier professionnel II/OP monteur de parois industrielles. (main-d'œuvre) | 0.120 | 1171.94 | 140.63 |
| % | % | Frais de chantier des unités d'ouvrage | 2 % | 26488.98 | 529.78 |
|  |  | Coûts directs |  |  | 27018.76 |
