# Cloison de bureau en aluminium

- Propriété du fichier: CYPE INGENIEROS, S.A.
- Format: FIEBDC-3/2002
- Zone géographique: Mali
- Devise: XOF
- Coûts indirects: 3.00 %
- Frais généraux: 13.00 %
- Bénéfice: 6.00 %
- TVA: 18.00 %

## F Aménagements et finitions

### FC Cloisons

#### FCB Cloisons amovibles

**FCB040** U Cloison de bureau en aluminium.
Cloison de bureau vitrée de 4x2,9 m, avec vitre en verre incolore, profilés en aluminium prélaqué et arrêt supérieur vitré. Comprend les ferrures, les arrêts, le scellement des joints, les supports, les rencontres avec d'autres types de parements, la mise en place de conduites pour les installations et le perçage des trous pour les boîtes d'encastrement. Totalement terminée.
Inclut: Implantation et marquage des points de fixation. Aplomb, nivellement et fixation des profilés qui forment l'ossature. Mise en place et fixation des panneaux. Mise en place de la canalisation pour les installations. Traitement des joints. Arrêt du périmètre de l'élément, par les deux faces.
Critère pour le métré: Nombre d'unités prévues, selon documentation graphique du Projet.
Critère pour le mémoire: On mesurera le nombre d'unités réellement exécutées selon les spécifications du Projet.

| Code | U | Désignation | Quantité | Prix | Montant |
|---|---|---|---|---|---|
| mt26mal020a | m | Profil en "U" en aluminium prélaqué pour cloisons de bureau. (matériau) | 9.700 | 6664.84 | 64648.95 |
| mt26mal030a | m | Plinthe en aluminium prélaqué pour cloisons de bureau. (matériau) | 3.900 | 8529.93 | 33266.73 |
| mt21vpi010d | m² | Vitre en verre incolore, de 8 mm d'épaisseur. Selon NF EN 410 et NF EN 673. (matériau) | 11.000 | 26174.65 | 287921.15 |
| mt26mac040 | m | Profilé en aluminium laqué pour réception de la vitre dans cloisons de bureau. (matériau) | 26.000 | 5003.22 | 130083.72 |
| op00ato010 |  | Tournevis. | 1.000 | 0.00 | 0.00 |
| mo011 | h | Compagnon professionnel III/CP2 monteur. (main-d'œuvre) | 7.226 | 1610.98 | 11640.94 |
| mo080 | h | Ouvrier professionnel II/OP monteur. (main-d'œuvre) | 7.226 | 1171.94 | 8468.44 |
| % | % | Frais de chantier des unités d'ouvrage | 2 % | 536029.93 | 10720.60 |
|  |  | Coûts directs |  |  | 546750.53 |
