# Banc en panneau phénolique HPL pour vestiaire

- Propriété du fichier: CYPE INGENIEROS, S.A.
- Format: FIEBDC-3/2002
- Zone géographique: Mali
- Devise: XOF
- Coûts indirects: 3.00 %
- Frais généraux: 13.00 %
- Bénéfice: 6.00 %
- TVA: 18.00 %

## F Aménagements et finitions

### FZ Zones communes

#### FZV Vestiaires

**FZV040** U Banc en panneau phénolique HPL pour vestiaire.
Banc pour vestiaire avec range-chaussures, de 2000 mm de longueur, 390 mm de profondeur et 420 mm de hauteur, constitué de siège à deux planches et range-chaussures à une planche, de planche phénolique HPL, couleur à choisir, de 150x13 mm de section, fixés à une structure tubulaire en acier inoxydable AISI 316, de 35x35 mm de section. Comprend accessoires de montage. Totalement monté.
Inclut: Implantation. Montage et mise en place du banc.
Critère pour le métré: Nombre d'unités prévues, selon documentation graphique du Projet.
Critère pour le mémoire: On mesurera le nombre d'unités réellement mises en place selon les spécifications du Projet.

| Code | U | Désignation | Quantité | Prix | Montant |
|---|---|---|---|---|---|
| mt45bvg100g | U | Banc pour vestiaire avec range-chaussures, de 2000 mm de longueur, 390 mm de profondeur et 420 mm de hauteur, constitué de siège à deux planches et range-chaussures à une planche, de planche phénolique HPL, couleur à choisir, de 150x13 mm de section, fixés à une structure tubulaire en acier inoxydable AISI 316, de 35x35 mm de section, y compris accessoires de montage. (matériau) | 1.000 | 227419.09 | 227419.09 |
| op00ato010 |  | Tournevis. | 1.000 | 0.00 | 0.00 |
| op00tal010 |  | Perceuse. | 1.000 | 0.00 | 0.00 |
| mo011 | h | Compagnon professionnel III/CP2 monteur. (main-d'œuvre) | 0.169 | 1610.98 | 272.26 |
| mo080 | h | Ouvrier professionnel II/OP monteur. (main-d'œuvre) | 0.169 | 1171.94 | 198.06 |
| % | % | Frais de chantier des unités d'ouvrage | 2 % | 227889.41 | 4557.79 |
|  |  | Coûts directs |  |  | 232447.20 |
