# Voûte en maçonnerie en brique en terre cuite

- Propriété du fichier: CYPE INGENIEROS, S.A.
- Format: FIEBDC-3/2002
- Zone géographique: Mali
- Devise: XOF
- Coûts indirects: 3.00 %
- Frais généraux: 13.00 %
- Bénéfice: 6.00 %
- TVA: 18.00 %

## G Structure et gros oeuvre

### GV Arcs et voûtes

#### GVV Voûtes

**GVV010** m² Voûte en maçonnerie en brique en terre cuite.
Voûte structurale en berceau, de directrice droite, réalisée en maçonnerie de 1/2 pied de brique perforée apparente en terre cuite, clinker, couleur rouge, 28x13,5x5 cm, joint creux, pose avec du mortier de ciment industriel, couleur grise, M-5, fourni en vrac; montage et démontage des cintres et des étais.
Inclut: Montage des cintres et des étais. Implantation et marquage de l'appareil sur le cintre. Marquage dans les murs du périmètre de la voûte. Réalisation de la voûte en maçonnerie. Résolution des liaisons. Démontage des cintres et des étais. Jointoiement. Nettoyage final.
Critère pour le métré: Surface mesurée par l'intérieur en grandeur nature, selon documentation graphique du Projet, y compris les parties introduites dans les frottements, les arrêts de base et la tête s'il y en a.
Critère pour le mémoire: On mesurera, en grandeur réelle, par l'intérieur, la surface réellement exécutée selon les spécifications du Projet, y compris les parties qui sont introduites dans les essartages et les arrêts de base et de tête, s'il y en a.

| Code | U | Désignation | Quantité | Prix | Montant |
|---|---|---|---|---|---|
| mt05bvk010a | U | Brique perforée apparente en terre cuite, clinker, couleur rouge, 28x13,5x5 cm, pour utilisation en maçonnerie non protégée (pièce en U), densité 1300 kg/m³, selon NF EN 771-1. (matériau) | 59.195 | 375.21 | 22210.56 |
| mt08aaa010a | m³ | Eau. (matériau) | 0.010 | 1092.17 | 10.92 |
| mt09mif010cb | t | Mortier industriel pour maçonnerie, de ciment, couleur grise, catégorie M-5 (résistance à la compression 5 N/mm²), fourni en vrac, selon NF EN 998-2. (matériau) | 0.053 | 36551.24 | 1937.22 |
| mt08cim040c | m² | Cintre en bois de pin, dimensionné pour supporter une charge de travail maximale de 400 kg/m², pour réalisation d'une voûte structurale en berceau. (matériau) | 1.000 | 60943.00 | 60943.00 |
| mq06mms010 | h | Mélangeuse en continu avec silo, pour mortier industriel à sec, fourni en vrac. (matériel) | 0.200 | 908.75 | 181.75 |
| mo021 | h | Compagnon professionnel III/CP2 construction pour des travaux de maçonnerie. (main-d'œuvre) | 1.121 | 1582.28 | 1773.74 |
| mo078 | h | Ouvrier professionnel II/OP construction pour des travaux de maçonnerie. (main-d'œuvre) | 1.099 | 1182.79 | 1299.89 |
| mo114 | h | Ouvrier d'exécution I/OE1 construction pour des travaux de maçonnerie. (main-d'œuvre) | 0.754 | 1139.57 | 859.24 |
| mo017 | h | Compagnon professionnel III/CP2 menuisier bois. (main-d'œuvre) | 0.275 | 1605.16 | 441.42 |
| mo058 | h | Ouvrier professionnel II/OP menuisier bois. (main-d'œuvre) | 0.275 | 1190.11 | 327.28 |
| % | % | Frais de chantier des unités d'ouvrage | 2 % | 89985.02 | 1799.70 |
|  |  | Coûts directs |  |  | 91784.72 |
