# Essai de dureté sur des pièces de plâtre

- Propriété du fichier: CYPE INGENIEROS, S.A.
- Format: FIEBDC-3/2002
- Zone géographique: Mali
- Devise: XOF
- Coûts indirects: 3.00 %
- Frais généraux: 13.00 %
- Bénéfice: 6.00 %
- TVA: 18.00 %

## Q Contrôle de qualité et essais

### QA Mortiers, plâtres, chaux et ciments

#### QAY Plâtres

**QAY020** U Essai de dureté sur des pièces de plâtre.
Essais à réaliser en laboratoire accrédité dans le domaine technique correspondant, sur un échantillon d'éléments préfabriqués de plâtre (cloisons ou plaques), pris sur chantier, pour la détermination de la dureté superficielle Shore C selon NF EN 12859. Comprend le déplacement au site et le rapport des résultats.
Inclut: Déplacement sur chantier. Prise d'échantillons. Réalisation des essais. Rédaction d'un rapport des résultats des essais réalisés.
Critère pour le métré: Essai à réaliser, selon documentation du Plan de contrôle de qualité.

| Code | U | Désignation | Quantité | Prix | Montant |
|---|---|---|---|---|---|
| mt49des010 | U | Répercussion de déplacement sur site pour la prise d'échantillons. (matériau) | 1.000 | 635.06 | 635.06 |
| mt49yga020 | U | Prise sur chantier d'échantillons de plâtres, dont le poids ne dépasse pas 50 kg. (matériau) | 1.000 | 27479.09 | 27479.09 |
| mt49yga110 | U | Essai pour déterminer la dureté Shore C d'une pièce de plâtre, selon NF EN 12859. (matériau) | 1.000 | 21952.38 | 21952.38 |
| mt49yga030 | U | Rapport des résultats des essais réalisés sur un échantillon de plâtre. (matériau) | 1.000 | 82437.28 | 82437.28 |
| % | % | Frais de chantier des unités d'ouvrage | 2 % | 132503.81 | 2650.08 |
|  |  | Coûts directs |  |  | 135153.89 |
