# Plaque pour plan de travail

- Propriété du fichier: CYPE INGENIEROS, S.A.
- Format: FIEBDC-3/2002
- Zone géographique: Mali
- Devise: XOF
- Coûts indirects: 3.00 %
- Frais généraux: 13.00 %
- Bénéfice: 6.00 %
- TVA: 18.00 %

## T Équipements techniques

### TD Équipements pour cuisines et buanderies

#### TDE Appareils électrodomestiques

**TDE030** U Plaque pour plan de travail.
Plaque de cuisson au gaz naturelle, butane et propane, de 290 mm de largeur, 50 mm de hauteur et 510 mm de profondeur, finition chromé mate, 2 zones et puissance 3900 W.
Inclut: Implantation. Mise en place de l'appareil. Scellement des joints. Raccordement à la prise de gaz. Connexion au réseau électrique. Contrôle de son bon fonctionnement.
Critère pour le métré: Nombre d'unités prévues, selon documentation graphique du Projet.
Critère pour le mémoire: On mesurera le nombre d'unités réellement mises en place selon les spécifications du Projet.

| Code | U | Désignation | Quantité | Prix | Montant |
|---|---|---|---|---|---|
| mt32pgs010dE | U | Plaque de cuisson au gaz naturelle, butane et propane, de 290 mm de largeur, 50 mm de hauteur et 510 mm de profondeur, finition chromé mate, 2 zones et puissance 3900 W. (matériau) | 1.000 | 63419.89 | 63419.89 |
| mo003 | h | Compagnon professionnel III/CP2 électricien. (main-d'œuvre) | 0.602 | 1610.98 | 969.81 |
| % | % | Frais de chantier des unités d'ouvrage | 2 % | 64389.70 | 1287.79 |
|  |  | Coûts directs |  |  | 65677.49 |
