# Monte-charges

- Propriété du fichier: CYPE INGENIEROS, S.A.
- Format: FIEBDC-3/2002
- Zone géographique: Mali
- Devise: XOF
- Coûts indirects: 3.00 %
- Frais généraux: 13.00 %
- Bénéfice: 6.00 %
- TVA: 18.00 %

## T Équipements techniques

### TK Appareils élévateurs

#### TKC Monte-charges

**TKC010** U Monte-charges.
Monte-charge hydraulique pour 50 kg, de 2 arrêts (9 m), avec guides et piston. Totalement monté, connecté et testé.
Inclut: Implantation. Installation du monte-charges. Connexion au réseau électrique.
Critère pour le métré: Nombre d'unités prévues, selon documentation graphique du Projet.
Critère pour le mémoire: On mesurera le nombre d'unités réellement exécutées selon les spécifications du Projet.

| Code | U | Désignation | Quantité | Prix | Montant |
|---|---|---|---|---|---|
| mt39mch010af | U | Monte-charge hydraulique pour 50 kg, de 2 arrêts (9 m), avec guides et piston. (matériau) | 1.000 | 6318979.27 | 6318979.27 |
| mo016 | h | Compagnon professionnel III/CP2 ascensoriste. (main-d'œuvre) | 26.495 | 1625.89 | 43077.96 |
| mo085 | h | Ouvrier professionnel II/OP ascensoriste. (main-d'œuvre) | 26.495 | 1180.54 | 31278.41 |
| % | % | Frais de chantier des unités d'ouvrage | 2 % | 6393335.64 | 127866.71 |
|  |  | Coûts directs |  |  | 6521202.35 |
