# Aérotherme

- Propriété du fichier: CYPE INGENIEROS, S.A.
- Format: FIEBDC-3/2002
- Zone géographique: Mali
- Devise: XOF
- Coûts indirects: 3.00 %
- Frais généraux: 13.00 %
- Bénéfice: 6.00 %
- TVA: 18.00 %

## T Équipements techniques

### TV Climatisation et ventilation

#### TVO Unités terminales non autonomes de climatisation

**TVO140** U Aérotherme.
Aérotherme d'eau chaude, pour installation solaire thermique, alimentation triphasée à 400 V, puissance dissipatrice de 56 kW, avec un ventilateur de 780 W de puissance, adéquat pour fonctionner avec une solution d'eau-glycol allant jusqu'à 40% d'antigel pur, de résistance à la corrosion élevée. Totalement monté, connecté et mis en marche par l'entreprise installatrice pour le contrôle de son bon fonctionnement.
Inclut: Implantation de l'unité. Mise en place et fixation de l'unité. Connecté aux réseaux de conduction d'eau et électrique. Mise en marche.
Critère pour le métré: Nombre d'unités prévues, selon documentation graphique du Projet.
Critère pour le mémoire: On mesurera le nombre d'unités réellement exécutées selon les spécifications du Projet.

| Code | U | Désignation | Quantité | Prix | Montant |
|---|---|---|---|---|---|
| mt38csj600aa | U | Aérotherme d'eau chaude, pour installation solaire thermique, alimentation triphasée à 400 V, puissance dissipatrice de 56 kW, avec un ventilateur de 780 W de puissance, adéquat pour fonctionner avec une solution d'eau-glycol allant jusqu'à 40% d'antigel pur, de résistance à la corrosion élevée. (matériau) | 1.000 | 1615073.87 | 1615073.87 |
| mo005 | h | Compagnon professionnel III/CP2 installateur de climatisation. (main-d'œuvre) | 3.613 | 1625.89 | 5874.34 |
| mo104 | h | Ouvrier professionnel II/OP installateur de climatisation. (main-d'œuvre) | 3.613 | 1180.54 | 4265.29 |
| % | % | Frais de chantier des unités d'ouvrage | 2 % | 1625213.50 | 32504.27 |
|  |  | Coûts directs |  |  | 1657717.77 |
