# Équipement

- Propriété du fichier: CYPE Ingenieros S.A.
- Format: FIEBDC-3/2016
- Logiciel: Générateur de prix de la construction. CYPE Ingenieros, S.A.
- Date: 04/10/2024
- Zone géographique: Mali
- Devise: XOF
- Coûts indirects: 3 %
- Frais généraux: 13 %
- Bénéfice: 6 %
- TVA: 18 %

## A VRD et aménagements extérieurs

### AF Pistes sportives

#### AFA Accessoires

**AFA010** U Équipement.
Équipement sportif pour terrain de pelote basque, constitué de ligne de faute formée par une platine métallique et d'accessoires réglementaires, conformément à la norme fédérative.
Inclut: Implantation. Mise en place du matériel.
Critère pour le métré: Nombre d'unités prévues, selon documentation graphique du Projet.
Critère pour le mémoire: On mesurera le nombre d'unités réellement exécutées selon les spécifications du Projet.

| Code | U | Désignation | Quantité | Prix | Montant |
|---|---|---|---|---|---|
| mt47ede010c | U | Équipement sportif pour terrain de pelote basque, composé de ligne de faute avec platine métallique et accessoires réglementaires, selon la norme fédérative. (matériau) | 1 | 134458.27 | 134458.270 |
| mo041 | h | Compagnon professionnel III/CP2 VRD espaces publics. (main-d'œuvre) | 1.204 | 1582.28 | 1905.065 |
| mo087 | h | Ouvrier professionnel II/OP VRD espaces publics. (main-d'œuvre) | 1.204 | 1182.79 | 1424.079 |
| % | % | Frais de chantier des unités d'ouvrage | 2 % | 137787.414 | 2755.748 |
|  |  | Coûts directs |  |  | 140543.162 |
