# Démolition d'un mur de maçonnerie en clôture

- Propriété du fichier: CYPE Ingenieros S.A.
- Format: FIEBDC-3/2016
- Logiciel: Générateur de prix de la construction. CYPE Ingenieros, S.A.
- Date: 16/04/2024
- Zone géographique: Mali
- Devise: XOF
- Coûts indirects: 3 %
- Frais généraux: 13 %
- Bénéfice: 6 %
- TVA: 18 %

## A VRD et aménagements extérieurs

### AL Clôtures et divisions

#### ALD Démolition

**ALD020** m³ Démolition d'un mur de maçonnerie en clôture.
Démolition d'un mur en maçonnerie de blocs de coffrage avec armature et remplissage en béton, revêtue, en clôture, via rétro-pelleteuse équipée d'un brise-roche hydraulique, et chargement mécanique des décombres dans le camion ou la benne.
Critère d'évaluation économique: Le prix comprend la démolition du revêtement, mais il ne comprend pas la démolition de la fondation.
Inclut: Démolition du mur en maçonnerie et de ses revêtements. Fragmentation des décombres en pièces maniables. Retrait et stockage des décombres. Nettoyage des restes d'ouvrage. Chargement mécanique des décombres dans le camion ou la benne.
Critère pour le métré: Volume mesuré selon documentation graphique du Projet.
Critère pour le mémoire: On mesurera le volume réellement démoli selon les spécifications du Projet.

| Code | U | Désignation | Quantité | Prix | Montant |
|---|---|---|---|---|---|
| mq01exn050c | h | Pelleteuse sur pneus, de 85 kW, avec un brise-roche hydraulique. (matériel) | 0.21 | 34000.61 | 7140.128 |
| mq01ret010 | h | Mini rétro chargeuse sur pneus de 15 kW. (matériel) | 0.105 | 21420.39 | 2249.141 |
| mq08sol010 | h | Poste d'oxycoupage, avec acétylène comme combustible et oxygène comme comburant. (matériel) | 0.2 | 3855.15 | 771.030 |
| mo113 | h | Ouvrier d'exécution I/OE1 construction. (main-d'œuvre) | 0.506 | 1129.12 | 571.335 |
| mo019 | h | Compagnon professionnel III/CP2 soudeur. (main-d'œuvre) | 0.241 | 1588.31 | 382.783 |
| % | % | Frais de chantier des unités d'ouvrage | 2 % | 11114.417 | 222.288 |
|  |  | Coûts directs |  |  | 11336.705 |

Déchets:
- démolition: ruo170101 Béton (bétons, mortiers et préfabriqués). (composant de déchet); quantité 557.043 kg; Code CED 17 01 01; Masse de l'élément 1 kg; Volume 0.000667 m3
- démolition: ruo170103 Tuiles et matériaux céramiques. (composant de déchet); quantité 24 kg; Code CED 17 01 03; Masse de l'élément 1 kg; Volume 0.0008 m3
- démolition: ruo170405 Fer et acier. (composant de déchet); quantité 6.522 kg; Code CED 17 04 05; Masse de l'élément 1 kg; Volume 0.000476 m3
- démolition: ruo170802 Matériaux de construction à partir de plâtre distincts de ceux spécifiés dans le code 17 08 01. (composant de déchet); quantité 60 kg; Code CED 17 08 02; Masse de l'élément 1 kg; Volume 0.001 m3
