# Puits de pompage provisoire

- Propriété du fichier: CYPE Ingenieros S.A.
- Format: FIEBDC-3/2016
- Logiciel: Générateur de prix de la construction. CYPE Ingenieros, S.A.
- Date: 04/10/2024
- Zone géographique: Mali
- Devise: XOF
- Coûts indirects: 3 %
- Frais généraux: 13 %
- Bénéfice: 6 %
- TVA: 18 %

## A VRD et aménagements extérieurs

### AT Terrassement

#### ATP Systèmes de pompage

**ATP010** U Puits de pompage provisoire.
Puits de pompage provisoire, allant jusqu'à 14 m de profondeur, réalisé avec un tube en acier de 45 cm de diamètre, pour l'hébergement d'une pompe submersible, à utiliser dans les travaux d'épuisement des eaux du fond de l'excavation.
Critère d'évaluation économique: Le prix ne comprend pas la pompe submersible.
Inclut: Battage du tube pour réaliser le puits. Excavation du puits par l'intérieur du tube. Entassement du matériau retiré. Remplissage du puits.
Critère pour le métré: Nombre d'unités prévues, selon documentation graphique du Projet.
Critère pour le mémoire: On mesurera le nombre d'unités réellement exécutées selon les spécifications du Projet.

| Code | U | Désignation | Quantité | Prix | Montant |
|---|---|---|---|---|---|
| mt11dap010a | U | Puits de pompage provisoire, allant jusqu'à 14 m de profondeur, réalisé avec un tube en acier de 45 cm de diamètre. (matériau) | 1 | 2186818.36 | 2186818.360 |
| % | % | Frais de chantier des unités d'ouvrage | 2 % | 2186818.360 | 43736.367 |
|  |  | Coûts directs |  |  | 2230554.727 |

Déchets:
- pose: mt11dap010a Puits de pompage provisoire, allant jusqu'à 14 m de profondeur, réalisé avec un tube en acier de 45 cm de diamètre; facteur de déchet 0.006

## Ressources

**mt11dap010a** U Puits de pompage provisoire, allant jusqu'à 14 m de profondeur, réalisé avec un tube en acier de 45 cm de diamètre
Données techniques: Coût énergétique 2921.419 MJ; Émission de CO2 151.560 kg; Code CED 17 04 05; Masse de l'élément 296.8 kg; Volume 0.141333 m3
Déchets:
- emballage: re170203 Plastique. (composant de déchet); quantité 0.04 kg; Code CED 17 02 03; Masse de l'élément 1 kg; Volume 0.001667 m3
