# Borne

- Propriété du fichier: CYPE Ingenieros S.A.
- Format: FIEBDC-3/2016
- Logiciel: Générateur de prix de la construction. CYPE Ingenieros, S.A.
- Date: 16/04/2024
- Zone géographique: Mali
- Devise: XOF
- Coûts indirects: 3 %
- Frais généraux: 13 %
- Bénéfice: 6 %
- TVA: 18 %

## A VRD et aménagements extérieurs

### AV Espaces verts et mobilier urbain

#### AVT Bornes et potelets

**AVT030** U Borne.
Borne en acier laminé à chaud avec arrêt supérieur en aluminium, pied fixe, de 778 mm de hauteur, constitué d'un corps d'une seule pièce de 80 mm de diamètre et 2 mm d'épaisseur, avec finition de couleur noire forge avec texture ferreuse. Protection de l'ensemble par galvanisation à chaud de grande résistance antioxydante; traitement de dégraissant et phosphate; laquage au four avec du polyester ferrotexturé. Adhérence maximale du revêtement extérieur. Comprend l'excavation et le dallage en béton BCN: CPJ-CEM II/A 32,5 - P - B 20 - 15/25 - E: 1 - NA - P 18-305. Totalement monté.
Inclut: Implantation des alignements et des niveaux. Excavation. Réalisation de la base en béton. Mise en place et fixation des pièces.
Critère pour le métré: Nombre d'unités prévues, selon documentation graphique du Projet.
Critère pour le mémoire: On mesurera le nombre d'unités réellement exécutées selon les spécifications du Projet.

| Code | U | Désignation | Quantité | Prix | Montant |
|---|---|---|---|---|---|
| mt10hmf040iaeg | m³ | Béton non armé prêt à l'emploi BCN: CPJ-CEM II/A 32,5 - P - B 20 - 15/25 - E: 1 - NA - P 18-305. (matériau) | 0.1 | 52048.96 | 5204.896 |
| mt52mug500c | U | Borne en acier laminé à chaud avec arrêt supérieur en aluminium, pied fixe, de 778 mm de hauteur, constitué d'un corps d'une seule pièce de 80 mm de diamètre et 2 mm d'épaisseur, avec finition de couleur noire forge avec texture ferreuse. (matériau) | 1 | 44502.23 | 44502.230 |
| mo041 | h | Compagnon professionnel III/CP2 VRD espaces publics. (main-d'œuvre) | 0.602 | 1567.76 | 943.792 |
| mo087 | h | Ouvrier professionnel II/OP VRD espaces publics. (main-d'œuvre) | 0.602 | 1171.94 | 705.508 |
| % | % | Frais de chantier des unités d'ouvrage | 2 % | 51356.426 | 1027.129 |
|  |  | Coûts directs |  |  | 52383.555 |

Déchets:
- pose: mt10hmf040iaeg Béton non armé prêt à l'emploi BCN: CPJ-CEM II/A 32,5 - P - B 20 - 15/25 - E: 1 - NA - P 18-305; facteur de déchet 0.00157654

## Ressources

**mt10hmf040iaeg** m³ Béton non armé prêt à l'emploi BCN: CPJ-CEM II/A 32,5 - P - B 20 - 15/25 - E: 1 - NA - P 18-305
Données techniques: Coût énergétique 1840.000 MJ; Émission de CO2 230.000 kg; Code CED 17 01 01; Masse de l'élément 2300 kg; Volume 1.533333 m3
