# Revêtement continu de parements en micro-mortier naturel de chaux

- Propriété du fichier: CYPE Ingenieros S.A.
- Format: FIEBDC-3/2016
- Logiciel: Générateur de prix de la construction. CYPE Ingenieros, S.A.
- Date: 16/04/2024
- Zone géographique: Mali
- Devise: XOF
- Coûts indirects: 3 %
- Frais généraux: 13 %
- Bénéfice: 6 %
- TVA: 18 %

## E Enveloppe et finition extérieure

### ED Enduits de mortier industriel

#### EDA Micro-mortiers naturels de chaux

**EDA010** m² Revêtement continu de parements en micro-mortier naturel de chaux.
Revêtement continu de parements en micro-mortier, de 2 à 4 mm d'épaisseur, réalisé sur surface absorbante. COUCHE DE BASE: micro-mortier naturel de chaux, composé de chaux hydraulique naturelle, type NHL 5, selon NF EN 459-1 et granulats sélectionnés avec granulométrie jusqu'à 600 microns, couleur blanche, en deux couches, (0,75 kg/m² chaque couche) et maille en fibre de verre anti-alcalin, de 2,2x2,3 mm de vide de maille, de 58 g/m² de masse surfacique. COUCHE DE FINITION: micro-mortier naturel de chaux, composé de chaux hydraulique naturelle, type NHL 5, selon NF EN 459-1 et granulats sélectionnés avec granulométrie jusqu'à 100 microns, couleur blanche, en une couche, (0,15 kg/m²). COUCHE DE SCELLEMENT: une couche de mélange d'huiles et résines végétales et une couche de pâte à base de cires naturelles et propolis.
Critère d'évaluation économique: Le prix ne comprend pas la surface support.
Inclut: Nettoyage de la surface support. Implantation des joints de dilatation et des pans. Réalisation du mélange. Application de la couche de base. Mise en place de la maille enrobée dans la couche de base. Application de la couche décorative. Ponçage des petites adhérences et imperfections. Application de la couche de scellement. Nettoyage final de la surface terminée.
Critère pour le métré: Surface mesurée en projection horizontale, selon documentation graphique du Projet.
Critère pour le mémoire: On mesurera, en projection horizontale, la surface réellement exécutée selon les spécifications du Projet.

| Code | U | Désignation | Quantité | Prix | Montant |
|---|---|---|---|---|---|
| mt28mcc050a | m² | Maille en fibre de verre anti-alcalin, de 2,2x2,3 mm de vide de maille, de 58 g/m² de masse surfacique, pour le renfort des micro-mortiers. (matériau) | 1.05 | 1997.86 | 2097.753 |
| mt28mcn010a | kg | Micro-mortier naturel de chaux, composé de chaux hydraulique naturelle, type NHL 5, selon NF EN 459-1 et granulats sélectionnés avec granulométrie jusqu'à 600 microns, couleur blanche, densité 1200 kg/m³, résistance à la compression 5 N/mm², sans substances organiques volatiles (VOC), fourni en sacs, selon NF EN 13813. (matériau) | 1.5 | 2072.77 | 3109.155 |
| mt28mcn010c | kg | Micro-mortier naturel de chaux, composé de chaux hydraulique naturelle, type NHL 5, selon NF EN 459-1 et granulats sélectionnés avec granulométrie jusqu'à 100 microns, couleur blanche, densité 800 kg/m³, résistance à la compression 5 N/mm², sans substances organiques volatiles (VOC), fourni en sacs, selon NF EN 13813. (matériau) | 0.15 | 6659.52 | 998.928 |
| mt28mcn020a | l | Mélange d'huiles et résines végétales, à appliquer à la brosse ou au rouleau. (matériau) | 0.3 | 24806.7 | 7442.010 |
| mt22www090a | l | Pâte à base de cires naturelles et propolis, à appliquer au rouleau. (matériau) | 0.15 | 32964.61 | 4944.692 |
| mt08aaa010a | m³ | Eau. (matériau) | 0.053 | 1087.25 | 57.624 |
| mo020 | h | Compagnon professionnel III/CP2 construction. (main-d'œuvre) | 0.885 | 1567.76 | 1387.468 |
| mo113 | h | Ouvrier d'exécution I/OE1 construction. (main-d'œuvre) | 1.581 | 1129.12 | 1785.139 |
| % | % | Frais de chantier des unités d'ouvrage | 2 % | 21822.769 | 436.455 |
|  |  | Coûts directs |  |  | 22259.224 |

Déchets:
- pose: mt28mcc050a; facteur de déchet 0.055
- pose: mt28mcn010a; facteur de déchet 0.0066
- pose: mt28mcn010c; facteur de déchet 0.0066

## Ressources

**mt28mcc050a** m² Maille en fibre de verre anti-alcalin
Données techniques: Coût énergétique 6.378 MJ; Émission de CO2 0.314 kg; Code CED 17 02 03; Masse de l'élément 0.058 kg; Volume 0.000097 m3
Déchets:
- emballage: re170203 Plastique. (composant de déchet); quantité 0.024 kg; Code CED 17 02 03; Masse de l'élément 1 kg; Volume 0.001667 m3

**mt28mcn010a** kg Micro-mortier naturel de chaux
Données techniques: Coût énergétique 8.478 MJ; Émission de CO2 0.662 kg; Code CED 17 01 01; Masse de l'élément 1 kg; Volume 0.000667 m3
Déchets:
- emballage: re150101 Emballages en papier et en carton. (composant de déchet); quantité 0.014 kg; Code CED 15 01 01; Masse de l'élément 1 kg; Volume 0.001333 m3

**mt28mcn010c** kg Micro-mortier naturel de chaux
Données techniques: Coût énergétique 8.478 MJ; Émission de CO2 0.662 kg; Code CED 17 01 01; Masse de l'élément 1 kg; Volume 0.000667 m3
Déchets:
- emballage: re150101 Emballages en papier et en carton; quantité 0.014 kg

**mt08aaa010a** m³ Eau
Données techniques: Coût énergétique 60.000 MJ; Émission de CO2 30.000 kg
