# Balustrade

- Propriété du fichier: CYPE Ingenieros S.A.
- Format: FIEBDC-3/2016
- Logiciel: Générateur de prix de la construction. CYPE Ingenieros, S.A.
- Date: 04/10/2024
- Zone géographique: Mali
- Devise: XOF
- Coûts indirects: 3 %
- Frais généraux: 13 %
- Bénéfice: 6 %
- TVA: 18 %

## E Enveloppe et finition extérieure

### EG Garde-corps

#### EGB Balustrades

**EGB010** m Balustrade.
Balustrade droite constituée de balustres préfabriquées en béton de section circulaire de 70 cm de hauteur et 15 cm de diamètre, mise en place en façade et pose avec du mortier de ciment et de chaux, confectionné sur chantier, dosage 1:1:7. Comprend, main courante de 17x7x100 cm, l'implantation, le nivellement, les jointures et le nettoyage.
Inclut: Nettoyage et préparation du bord de l'appui. Présentation et montage à sec des pièces, par tronçons entre pilastres. Mise en place des pièces. Jointoiement et profilage des joints avec du mortier de ciment.
Critère pour le métré: Longueur mesurée aux axes, selon documentation graphique du Projet.
Critère pour le mémoire: On mesurera, aux axes, la longueur réellement exécutée selon les spécifications du Projet.

| Code | U | Désignation | Quantité | Prix | Montant |
|---|---|---|---|---|---|
| mt20bhp010c | U | Balustre circulaire préfabriquée en béton blanc, de 70 cm de hauteur et de diamètre 15 cm. (matériau) | 4 | 5541.48 | 22165.920 |
| mt20bhp030a | m | Main courante préfabriquée en béton blanc d'une pièce, pour balustrade, 17x7x100 cm. (matériau) | 1 | 5472.64 | 5472.640 |
| mt08aaa010a | m³ | Eau. (matériau) | 0.016 | 1092.17 | 17.475 |
| mt01arg005a | t | Sable de carrière, pour mortier confectionné sur le chantier. (matériau) | 0.12 | 11429.39 | 1371.527 |
| mt08cem041a | kg | Ciment blanc en sacs. (matériau) | 20 | 112.7 | 2254.000 |
| mt08cal011a | kg | Chaux aérienne hydratée, type CL 90-S, selon NF EN 459-1, en sacs. (matériau) | 20 | 317.82 | 6356.400 |
| mq06hor010 | h | Bétonnière électrique avec une capacité de gâchage de 160 l. (matériel) | 0.072 | 1618.08 | 116.502 |
| mo020 | h | Compagnon professionnel III/CP2 construction. (main-d'œuvre) | 0.963 | 1582.28 | 1523.736 |
| mo113 | h | Ouvrier d'exécution I/OE1 construction. (main-d'œuvre) | 1.773 | 1139.57 | 2020.458 |
| % | % | Frais de chantier des unités d'ouvrage | 2 % | 41298.658 | 825.973 |
|  |  | Coûts directs |  |  | 42124.631 |

Déchets:
- pose: mt20bhp010c Balustre circulaire préfabriquée en béton blanc, de 70 cm de hauteur et de diamètre 15 cm; facteur de déchet 0.0248
- pose: mt20bhp030a Main courante préfabriquée en béton blanc d'une pièce, pour balustrade, 17x7x100 cm; facteur de déchet 0.0248
- pose: mt01arg005a Sable de carrière, pour mortier confectionné sur le chantier; facteur de déchet 0.00501329
- pose: mt08cem041a Ciment blanc en sacs; facteur de déchet 0.0063
- pose: mt08cal011a Chaux aérienne hydratée, type CL 90-S, selon NF EN 459-1, en sacs; facteur de déchet 0.042

## Ressources

**mt20bhp010c** U Balustre circulaire préfabriquée en béton blanc, de 70 cm de hauteur et de diamètre 15 cm
Données techniques: Coût énergétique 5.430 MJ; Émission de CO2 2.489 kg; Code CED 17 01 01; Masse de l'élément 15 kg; Volume 0.01 m3
Déchets:
- emballage: re170201 Bois. (composant de déchet); quantité 0.001 kg; Code CED 17 02 01; Masse de l'élément 1 kg; Volume 0.000909 m3
- emballage: re170203 Plastique. (composant de déchet); quantité 0.05 kg; Code CED 17 02 03; Masse de l'élément 1 kg; Volume 0.001667 m3

**mt20bhp030a** m Main courante préfabriquée en béton blanc d'une pièce, pour balustrade, 17x7x100 cm
Données techniques: Coût énergétique 3.958 MJ; Émission de CO2 2.398 kg; Code CED 17 01 01; Masse de l'élément 15 kg; Volume 0.01 m3
Déchets:
- emballage: re170201 Bois; quantité 0.003 kg
- emballage: re170203 Plastique; quantité 0.032 kg

**mt08aaa010a** m³ Eau
Données techniques: Coût énergétique 60.000 MJ; Émission de CO2 30.000 kg

**mt01arg005a** t Sable de carrière, pour mortier confectionné sur le chantier
Données techniques: Coût énergétique 75.000 MJ; Émission de CO2 4.000 kg; Code CED 01 04 08; Masse de l'élément 1000 kg; Volume 0.666667 m3

**mt08cem041a** kg Ciment blanc en sacs
Données techniques: Coût énergétique 7.174 MJ; Émission de CO2 0.904 kg; Code CED 17 01 01; Masse de l'élément 1 kg; Volume 0.000667 m3
Déchets:
- emballage: re150101 Emballages en papier et en carton. (composant de déchet); quantité 0.014 kg; Code CED 15 01 01; Masse de l'élément 1 kg; Volume 0.001333 m3
- emballage: re170201 Bois; quantité 0.001 kg
- emballage: re170203 Plastique; quantité 0.003 kg

**mt08cal011a** kg Chaux aérienne hydratée, type CL 90-S, selon NF EN 459-1, en sacs
Données techniques: Coût énergétique 5.019 MJ; Émission de CO2 0.227 kg; Code CED 17 09 04; Masse de l'élément 1 kg; Volume 0.000667 m3
Déchets:
- emballage: re150101 Emballages en papier et en carton; quantité 0.009 kg
- emballage: re170203 Plastique; quantité 0.002 kg
