# Rencontre de toiture terrasse chaude, inaccessible avec un parement vertical. Imperméabilisation avec des membranes bitumineuses

- Propriété du fichier: CYPE Ingenieros S.A.
- Format: FIEBDC-3/2016
- Logiciel: Générateur de prix de la construction. CYPE Ingenieros, S.A.
- Date: 16/04/2024
- Zone géographique: Mali
- Devise: XOF
- Coûts indirects: 3 %
- Frais généraux: 13 %
- Bénéfice: 6 %
- TVA: 18 %

## E Enveloppe et finition extérieure

### ET Couvertures de toitures terrasses

#### ETI Points singuliers

**ETI260** m Rencontre de toiture terrasse chaude, inaccessible avec un parement vertical. Imperméabilisation avec des membranes bitumineuses.
Rencontre de toiture terrasse chaude, inaccessible, autoprotégée, type conventionnelle avec un parement vertical; par la mise en place de tôle en acier galvanisé, épaisseur 0,8 mm, développement 300 mm, et 2 plis, pour l'arrêt et la protection de l'imperméabilisation constituée de: bande de renfort de 50 cm de largeur, réalisée à partir de membrane en bitume modifié par élastomère SBS, LBM(SBS)-40-FP, avec une armature de feutre de polyester non tissé de 160 g/m², de surface non protégée, totalement adhérée au support avec chalumeau, impression préalable avec émulsion bitumineuse anionique avec charges. Arrêt avec bande de finalisation de 50 cm de développement avec membrane en bitume modifié par élastomère SBS, LBM(SBS)-50/G-FP, avec une armature de feutre de polyester renforcé et stabilisé de 150 g/m², avec une autoprotection minérale de couleur grise. Comprend le cordon de scellement appliqué entre le profilé métallique et le parement.
Inclut: Nettoyage et préparation de la surface. Application de l'émulsion bitumineuse. Mise en place de la bande de renfort. Mise en place de la bande de finalisation. Implantation du profilé métallique. Découpe du profilé et réalisation des assemblages des coins intérieurs et des extérieurs. Mise en place du profilé métallique. Application du cordon de scellement entre le profilé et le mur.
Critère pour le métré: Longueur mesurée en projection horizontale, selon documentation graphique du Projet.
Critère pour le mémoire: On mesurera, en projection horizontale, la longueur réellement exécutée selon les spécifications du Projet.

| Code | U | Désignation | Quantité | Prix | Montant |
|---|---|---|---|---|---|
| mt14iea020c | kg | Émulsion bitumineuse anionique avec charges. (matériau) | 0.15 | 2830.29 | 424.544 |
| mt14lba010g | m² | Membrane en bitume modifié par élastomère SBS, LBM(SBS)-40-FP, de 3,5 mm d'épaisseur, masse nominale 4 kg/m², avec une armature de feutre de polyester non tissé de 160 g/m², de surface non protégée. Selon NF EN 13707. (matériau) | 0.525 | 5943.62 | 3120.401 |
| mt14lga010ea | m² | Membrane en bitume modifié par élastomère SBS, LBM(SBS)-50/G-FP, de 3,5 mm d'épaisseur, masse nominale 5 kg/m², avec une armature de feutre de polyester renforcé et stabilisé de 150 g/m², avec une autoprotection minérale de couleur grise. Selon NF EN 13707. (matériau) | 0.5 | 7342.12 | 3671.060 |
| mt15acc020c | m | Tôle en acier galvanisé, épaisseur 0,8 mm, développement 300 mm, et 2 plis. (matériau) | 1 | 1748.12 | 1748.120 |
| mt15sja020a | U | Cartouche de mastic de polyuréthane, de 310 cm³. (matériau) | 0.17 | 6018.54 | 1023.152 |
| mq06hor010 | h | Bétonnière électrique avec une capacité de gâchage de 160 l. (matériel) | 0.015 | 1611.29 | 24.169 |
| mo029 | h | Compagnon professionnel III/CP2 poseur de membranes d'étanchéité. (main-d'œuvre) | 0.217 | 1567.76 | 340.204 |
| mo067 | h | Ouvrier professionnel II/OP poseur de membranes d'étanchéité. (main-d'œuvre) | 0.217 | 1171.94 | 254.311 |
| mo020 | h | Compagnon professionnel III/CP2 construction. (main-d'œuvre) | 0.12 | 1567.76 | 188.131 |
| mo113 | h | Ouvrier d'exécution I/OE1 construction. (main-d'œuvre) | 0.12 | 1129.12 | 135.494 |
| % | % | Frais de chantier des unités d'ouvrage | 2 % | 10929.586 | 218.592 |
|  |  | Coûts directs |  |  | 11148.178 |

Déchets:
- pose: mt14iea020c Émulsion bitumineuse anionique avec charges; facteur de déchet 0.007
- pose: mt14lba010g; facteur de déchet 0.0649432
- pose: mt14lga010ea; facteur de déchet 0.05691
- pose: mt15acc020c Tôle en acier galvanisé, épaisseur 0,8 mm, développement 300 mm, et 2 plis; facteur de déchet 0.0158735
- pose: mt15sja020a Cartouche de mastic de polyuréthane, de 310 cm³; facteur de déchet 0.06

## Ressources

**mt14iea020c** kg Émulsion bitumineuse anionique avec charges
Données techniques: Coût énergétique 31.940 MJ; Émission de CO2 0.230 kg; Code CED 17 03 02; Masse de l'élément 1 kg; Volume 0.001 m3

**mt14lba010g** m² Membrane en bitume modifié par élastomère SBS
Données techniques: Coût énergétique 233.484 MJ; Émission de CO2 6.574 kg; Code CED 17 03 02; Masse de l'élément 4 kg; Volume 0.004 m3
Déchets:
- emballage: re170203 Plastique. (composant de déchet); quantité 0.053 kg; Code CED 17 02 03; Masse de l'élément 1 kg; Volume 0.001667 m3

**mt14lga010ea** m² Membrane en bitume modifié par élastomère SBS
Données techniques: Coût énergétique 291.019 MJ; Émission de CO2 8.176 kg; Code CED 17 03 02; Masse de l'élément 5 kg; Volume 0.005 m3
Déchets:
- emballage: re170203 Plastique; quantité 0.057 kg

**mt15acc020c** m Tôle en acier galvanisé, épaisseur 0,8 mm, développement 300 mm, et 2 plis
Données techniques: Coût énergétique 59.281 MJ; Émission de CO2 6.018 kg; Code CED 17 04 05; Masse de l'élément 2.34 kg; Volume 0.001114 m3
Déchets:
- emballage: re170203 Plastique; quantité 0.006 kg

**mt15sja020a** U Cartouche de mastic de polyuréthane, de 310 cm³
Données techniques: Coût énergétique 67.793 MJ; Émission de CO2 3.302 kg; Code CED 17 09 04; Masse de l'élément 0.403 kg; Volume 0.000269 m3
Déchets:
- emballage: re170203 Plastique; quantité 0.1 kg
