# Couverture de panneaux sandwich isolants, en acier

- Propriété du fichier: CYPE Ingenieros S.A.
- Format: FIEBDC-3/2016
- Logiciel: Générateur de prix de la construction. CYPE Ingenieros, S.A.
- Date: 04/10/2024
- Zone géographique: Mali
- Devise: XOF
- Coûts indirects: 3 %
- Frais généraux: 13 %
- Bénéfice: 6 %
- TVA: 18 %

## E Enveloppe et finition extérieure

### EU Couvertures de toitures inclinées

#### EUL Bacs acier et panneaux sandwich

**EUL040** m² Couverture de panneaux sandwich isolants, en acier.
Couverture de panneaux sandwichs acoustiques en acier galvanisé, de 100 mm d'épaisseur, constitués de côté extérieur en tôle nervurée avec cinq nervures finition prélaqué, RC3 et RUV2, selon NF EN 10169, de 0,5 mm d'épaisseur, âme isolante de laine de roche de densité moyenne 95 kg/m³ et côté intérieur en tôle nervurée finition prélaqué, de 0,5 mm d'épaisseur, avec perforations de 3 mm de diamètre, conductivité thermique 0,35 W/(mK), Euroclasse A2-s1, d0 de réaction au feu, selon NF EN 13501-1, avec 35 dB d'indice global de réduction acoustique, Rw, fournissant une réduction du niveau global pondéré de pression au bruit aérien de 34,7 dBA et coefficient d'absorption acoustique moyen 0,85, selon NF EN ISO 354, placés avec un recouvrement du panneau supérieur de 200 mm et fixés mécaniquement sur ossature légère métallique, sur une toiture inclinée, avec une pente supérieure à 10%. Comprend les accessoires de fixation des panneaux sandwich, le ruban flexible de butyle, adhésif double face, pour le scellement d'étanchéité des recouvrements des panneaux sandwich et la peinture antioxydante à séchage rapide, pour la protection des recouvrements des panneaux sandwich.
Critère d'évaluation économique: Le prix ne comprend ni la surface support ni les points singuliers et les pièces spéciales de la couverture.
Inclut: Nettoyage de la surface support. Implantation des panneaux par versant. Découpe, préparation et mise en place des panneaux. Fixation mécanique des panneaux. Scellement des joints. Application d'une couche de peinture antioxydante sur les recouvrements des panneaux.
Critère pour le métré: Surface mesurée en grandeur nature, selon documentation graphique du Projet.
Critère pour le mémoire: On mesurera, en grandeur réelle, la surface réellement exécutée selon les spécifications du Projet.

| Code | U | Désignation | Quantité | Prix | Montant |
|---|---|---|---|---|---|
| mt13dcp011bul | m² | Panneau sandwich acoustique en acier galvanisé, pour couvertures, de 100 mm d'épaisseur et 1150 mm de largeur, constitué de côté extérieur en tôle nervurée avec cinq nervures finition prélaqué, RC3 et RUV2, selon NF EN 10169, de 0,5 mm d'épaisseur, âme isolante de laine de roche de densité moyenne 95 kg/m³ et côté intérieur en tôle nervurée finition prélaqué, de 0,5 mm d'épaisseur, avec perforations de 3 mm de diamètre, conductivité thermique 0,35 W/(mK), Euroclasse A2-s1, d0 de réaction au feu, selon NF EN 13501-1, avec 35 dB d'indice global de réduction acoustique, Rw, fournissant une réduction du niveau global pondéré de pression au bruit aérien de 34,7 dBA et coefficient d'absorption acoustique moyen 0,85, selon NF EN ISO 354. (matériau) | 1.13 | 44445.83 | 50223.788 |
| mt13dcp030a | U | Kit d'accessoires de fixation, pour panneaux sandwich isolants, dans les toitures inclinées. (matériau) | 0.2 | 12519.95 | 2503.990 |
| mt13dcp020a | m | Ruban flexible de butyle, adhésif double face, pour le scellement d'étanchéité des recouvrements des panneaux sandwich. (matériau) | 2.1 | 1763.98 | 3704.358 |
| mt27pfi150a | kg | Peinture antioxydante à séchage rapide, à base de résines, pigments d'aluminium avec résistance aux rayons UV et particules de verre durci, avec résistance aux intempéries et au vieillissement, repoussant l'eau et la saleté et avec une haute résistance aux agents chimiques; à appliquer à la brosse, au rouleau ou au pistolet. (matériau) | 0.07 | 860.48 | 60.234 |
| mo051 | h | Compagnon professionnel III/CP2 monteur de parois industrielles. (main-d'œuvre) | 0.12 | 1625.89 | 195.107 |
| mo098 | h | Ouvrier professionnel II/OP monteur de parois industrielles. (main-d'œuvre) | 0.12 | 1182.79 | 141.935 |
| % | % | Frais de chantier des unités d'ouvrage | 2 % | 56829.412 | 1136.588 |
|  |  | Coûts directs |  |  | 57966.000 |

Déchets:
- pose: mt13dcp011bul; facteur de déchet 0.0072
- pose: mt27pfi150a; facteur de déchet 0.055

## Ressources

**mt13dcp011bul** m² Panneau sandwich acoustique en acier galvanisé
Données techniques: Coût énergétique 339.964 MJ; Émission de CO2 33.910 kg; Code CED 17 04 05; Masse de l'élément 17.4 kg; Volume 0.008286 m3
Déchets:
- emballage: re170203 Plastique. (composant de déchet); quantité 0.032 kg; Code CED 17 02 03; Masse de l'élément 1 kg; Volume 0.001667 m3

**mt13dcp020a** m Ruban flexible de butyle, adhésif double face, pour le scellement d'étanchéité des recouvrements des panneaux sandwich
Données techniques: Coût énergétique 7.996 MJ; Émission de CO2 0.348 kg

**mt27pfi150a** kg Peinture antioxydante à séchage rapide
Données techniques: Coût énergétique 30.230 MJ; Émission de CO2 1.494 kg; Code CED 08 01 11; Masse de l'élément 1 kg; Volume 0.001111 m3
Déchets:
- emballage: re170203 Plastique; quantité 0.032 kg
