# Bande tactile antidérapante de polyuréthane thermoplastique (TPU)

- Propriété du fichier: CYPE Ingenieros S.A.
- Format: FIEBDC-3/2016
- Logiciel: Générateur de prix de la construction. CYPE Ingenieros, S.A.
- Date: 16/04/2024
- Zone géographique: Mali
- Devise: XOF
- Coûts indirects: 3 %
- Frais généraux: 13 %
- Bénéfice: 6 %
- TVA: 18 %

## F Aménagements et finitions

### FS Revêtements de sols

#### FSY Systèmes de revêtements de sols tactiles

**FSY040** m² Bande tactile antidérapante de polyuréthane thermoplastique (TPU).
Bande tactile antidérapante de polyuréthane thermoplastique (TPU), de 458x420x1,7 mm, avec boutons de 25 mm de diamètre et 5 mm de hauteur, de couleur noire, Euroclasse Cfl-s1 de réaction au feu, selon NF EN 13501-1, d'adhérence R-10, selon DIN-EN 16165, fixée avec adhésif de contact, sur une fine couche de pâte de nivellement appliquée sur le revêtement de sol.
Inclut: Nettoyage du revêtement. Application de la couche de nivellement. Fixation de la dalle tactile.
Critère pour le métré: Surface mesurée selon documentation graphique du Projet.
Critère pour le mémoire: On mesurera la surface réellement exécutée selon les spécifications du Projet.

| Code | U | Désignation | Quantité | Prix | Montant |
|---|---|---|---|---|---|
| mt09mcp200a | kg | Pâte de nivellement des sols, CT - C20 - F6 selon NF EN 13813, composée de ciments spéciaux, granulats sélectionnés et additifs, pour épaisseurs de 2 à 5 mm, utilisée en nivellement des revêtement. (matériau) | 2 | 538.28 | 1076.560 |
| mt18dww010b | kg | Adhésif de contact à base de résine acrylique en dispersion aqueuse, pour dalles tactiles antidérapantes. (matériau) | 0.35 | 5320.75 | 1862.263 |
| mt47pta040c | m² | Bande tactile antidérapante de polyuréthane thermoplastique (TPU), de 458x420x1,7 mm, avec boutons de 25 mm de diamètre et 5 mm de hauteur, de couleur noire, Euroclasse Cfl-s1 de réaction au feu, selon NF EN 13501-1, d'adhérence R-10, selon DIN-EN 16165, à fixer avec un adhésif sur le revêtement de sol. (matériau) | 1.05 | 24243.73 | 25455.917 |
| mo011 | h | Compagnon professionnel III/CP2 monteur. (main-d'œuvre) | 0.217 | 1610.98 | 349.583 |
| mo080 | h | Ouvrier professionnel II/OP monteur. (main-d'œuvre) | 0.217 | 1171.94 | 254.311 |
| % | % | Frais de chantier des unités d'ouvrage | 2 % | 28998.634 | 579.973 |
|  |  | Coûts directs |  |  | 29578.607 |

Déchets:
- pose: mt09mcp200a; facteur de déchet 0.0063
- pose: mt18dww010b Adhésif de contact à base de résine acrylique en dispersion aqueuse, pour dalles tactiles antidérapantes; facteur de déchet 0.03
- pose: mt47pta040c; facteur de déchet 0.03

## Ressources

**mt09mcp200a** kg Pâte de nivellement des sols
Données techniques: Coût énergétique 2.394 MJ; Émission de CO2 0.194 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3

**mt18dww010b** kg Adhésif de contact à base de résine acrylique en dispersion aqueuse, pour dalles tactiles antidérapantes
Données techniques: Coût énergétique 75.527 MJ; Émission de CO2 2.872 kg; Code CED 17 09 04; Masse de l'élément 1 kg; Volume 0.000667 m3
Déchets:
- emballage: re170203 Plastique; quantité 0.003 kg

**mt47pta040c** m² Bande tactile antidérapante de polyuréthane thermoplastique (TPU)
Données techniques: Coût énergétique 291.654 MJ; Émission de CO2 14.164 kg; Code CED 17 06 04; Masse de l'élément 2 kg; Volume 0.003333 m3
Déchets:
- emballage: re170203 Plastique; quantité 0.034 kg
