# Bouton tactile antidérapant en aluminium

- Propriété du fichier: CYPE Ingenieros S.A.
- Format: FIEBDC-3/2016
- Logiciel: Générateur de prix de la construction. CYPE Ingenieros, S.A.
- Date: 16/04/2024
- Zone géographique: Mali
- Devise: XOF
- Coûts indirects: 3 %
- Frais généraux: 13 %
- Bénéfice: 6 %
- TVA: 18 %

## F Aménagements et finitions

### FS Revêtements de sols

#### FSY Systèmes de revêtements de sols tactiles

**FSY030** U Bouton tactile antidérapant en aluminium.
Bouton tactile antidérapant en aluminium anodisé, de 25 mm de diamètre et 3 mm de hauteur, de couleur naturelle, fixé avec adhésif en polyuréthane sur le revêtement de sol, via l'utilisation d'un gabarit.
Inclut: Implantation et fixation du gabarit au revêtement de sol. Fixation du bouton tactile au revêtement de sol.
Critère pour le métré: Nombre d'unités prévues, selon documentation graphique du Projet.
Critère pour le mémoire: On mesurera le nombre d'unités réellement mises en place selon les spécifications du Projet.

| Code | U | Désignation | Quantité | Prix | Montant |
|---|---|---|---|---|---|
| mt47pta035a | U | Bouton tactile antidérapant en aluminium anodisé, de 25 mm de diamètre et 3 mm de hauteur, de couleur naturelle, à fixer avec un adhésif sur le revêtement de sol. (matériau) | 1 | 2531.65 | 2531.650 |
| mt47adc110a | kg | Adhésif spécial de polyuréthane bicomposant. (matériau) | 0.1 | 4004.03 | 400.403 |
| mt47pta020 | m² | Gabarit réutilisable pour le montage de revêtements de sol tactiles. (matériau) | 0.005 | 115305.77 | 576.529 |
| mt27wav030 | m | Bande de papier de 5 cm de largeur. (matériau) | 0.1 | 64.36 | 6.436 |
| mo080 | h | Ouvrier professionnel II/OP monteur. (main-d'œuvre) | 0.06 | 1171.94 | 70.316 |
| % | % | Frais de chantier des unités d'ouvrage | 2 % | 3585.334 | 71.707 |
|  |  | Coûts directs |  |  | 3657.041 |

Déchets:
- pose: mt47pta035a; facteur de déchet 0.048
- pose: mt47adc110a Adhésif spécial de polyuréthane bicomposant; facteur de déchet 0.038685
- pose: mt27wav030 Bande de papier de 5 cm de largeur; facteur de déchet 0.0440299

## Ressources

**mt47pta035a** U Bouton tactile antidérapant en aluminium anodisé
Données techniques: Coût énergétique 0.942 MJ; Émission de CO2 0.059 kg; Code CED 17 04 02; Masse de l'élément 0.004 kg; Volume 0.000003 m3
Déchets:
- emballage: re170203 Plastique. (composant de déchet); quantité 0.005 kg; Code CED 17 02 03; Masse de l'élément 1 kg; Volume 0.001667 m3

**mt47adc110a** kg Adhésif spécial de polyuréthane bicomposant
Données techniques: Coût énergétique 144.471 MJ; Émission de CO2 7.014 kg; Code CED 17 09 04; Masse de l'élément 1 kg; Volume 0.000667 m3
Déchets:
- emballage: re170203 Plastique; quantité 0.003 kg

**mt27wav030** m Bande de papier de 5 cm de largeur
Données techniques: Coût énergétique 0.004 MJ; Émission de CO2 0.006 kg; Code CED 20 01 01; Masse de l'élément 0.0067 kg; Volume 0.000009 m3
