# Banc en panneau phénolique HPL pour vestiaire

- Propriété du fichier: CYPE Ingenieros S.A.
- Format: FIEBDC-3/2016
- Logiciel: Générateur de prix de la construction. CYPE Ingenieros, S.A.
- Date: 16/04/2024
- Zone géographique: Mali
- Devise: XOF
- Coûts indirects: 3 %
- Frais généraux: 13 %
- Bénéfice: 6 %
- TVA: 18 %

## F Aménagements et finitions

### FZ Zones communes

#### FZV Vestiaires

**FZV040** U Banc en panneau phénolique HPL pour vestiaire.
Banc pour vestiaire avec dossier, portemanteaux, rangement supérieur et range-chaussures, de 1500 mm de longueur, 390 mm de profondeur et 1750 mm de hauteur, constitué de siège à deux planches, dossier à une planche, portemanteaux à une planche avec cinq portemanteaux en acier inoxydable AISI 304, rangement supérieur à deux planches et range-chaussures à une planche, de planche phénolique HPL, couleur à choisir, de 150x13 mm de section, fixés à une structure tubulaire en acier inoxydable AISI 316, de 35x35 mm de section. Comprend accessoires de montage et éléments d'ancrage au parement vertical. Totalement monté.
Inclut: Implantation. Montage, mise en place et fixation du banc.
Critère pour le métré: Nombre d'unités prévues, selon documentation graphique du Projet.
Critère pour le mémoire: On mesurera le nombre d'unités réellement mises en place selon les spécifications du Projet.

| Code | U | Désignation | Quantité | Prix | Montant |
|---|---|---|---|---|---|
| mt45bvg110f | U | Banc pour vestiaire avec dossier, portemanteaux, rangement supérieur et range-chaussures, de 1500 mm de longueur, 390 mm de profondeur et 1750 mm de hauteur, constitué de siège à deux planches, dossier à une planche, portemanteaux à une planche avec cinq portemanteaux en acier inoxydable AISI 304, rangement supérieur à deux planches et range-chaussures à une planche, de planche phénolique HPL, couleur à choisir, de 150x13 mm de section, fixés à une structure tubulaire en acier inoxydable AISI 316, de 35x35 mm de section, y compris accessoires de montage et éléments d'ancrage au parement vertical. (matériau) | 1 | 386183.37 | 386183.370 |
| mo011 | h | Compagnon professionnel III/CP2 monteur. (main-d'œuvre) | 0.265 | 1610.98 | 426.910 |
| mo080 | h | Ouvrier professionnel II/OP monteur. (main-d'œuvre) | 0.265 | 1171.94 | 310.564 |
| % | % | Frais de chantier des unités d'ouvrage | 2 % | 386920.844 | 7738.417 |
|  |  | Coûts directs |  |  | 394659.261 |

## Ressources

**mt45bvg110f** U Banc pour vestiaire avec dossier
Données techniques: Coût énergétique 2083.573 MJ; Émission de CO2 170.894 kg
Déchets:
- emballage: re150101 Emballages en papier et en carton. (composant de déchet); quantité 0.543 kg; Code CED 15 01 01; Masse de l'élément 1 kg; Volume 0.001333 m3
