# Radiateur à éléments

- Propriété du fichier: CYPE Ingenieros S.A.
- Format: FIEBDC-3/2016
- Logiciel: Générateur de prix de la construction. CYPE Ingenieros, S.A.
- Date: 04/10/2024
- Zone géographique: Mali
- Devise: XOF
- Coûts indirects: 3 %
- Frais généraux: 13 %
- Bénéfice: 6 %
- TVA: 18 %

## T Équipements techniques

### TC ECS et chauffage

#### TCM Émetteurs à eau

**TCM010** U Radiateur à éléments.
Radiateur à éléments en aluminium injecté, émission calorifique 448,2 kcal/h, selon NF EN 442-1, pour une différence moyenne de température de 50°C entre le radiateur et le milieu ambiant, composé de 6 éléments, de 425 mm de hauteur, avec frontal plat, en installation de chauffage centralisé par eau, avec système bitube. Comprend vanne thermostatique, détenteur, purgeur automatique, couvercles, réductions, joints, ancrages, supports, raccords de connexion au réseau de distribution, plafonds et tous les accessoires nécessaires au bon fonctionnement. Totalement monté, connecté et testé.
Inclut: Implantation à l'aide d'un plan. Fixation au parement via des éléments d'ancrage. Emplacement et fixation des unités. Montage des accessoires. Connexion au réseau de conduction d'eau.
Critère pour le métré: Nombre d'unités prévues, selon documentation graphique du Projet.
Critère pour le mémoire: On mesurera le nombre d'unités réellement exécutées selon les spécifications du Projet.

| Code | U | Désignation | Quantité | Prix | Montant |
|---|---|---|---|---|---|
| mt38emi010af | U | Élément pour radiateur en aluminium injecté dans les installations d'eau chaude jusqu'à 6 bar et 110°C, de 425 mm de hauteur, avec frontal plat et émission calorifique 74,7 kcal/h pour une différence moyenne de température de 50°C entre le radiateur et le milieu ambiant, selon NF EN 442-1. (matériau) | 6 | 10067.59 | 60405.540 |
| mt38emi011a | U | Kit pour montage de radiateur en aluminium injecté, composé de couvercles et réductions, peints et zingués avec filet à droite ou à gauche, joints, supports, purgeur automatique, spray de peinture pour retouches et autres accessoires nécessaires. (matériau) | 1 | 11831.57 | 11831.570 |
| mt38emi013 | U | Kit pour connexion de radiateur en aluminium injecté au tuyau de distribution, composé de vanne thermostatique, détenteur, liaisons et autres accessoires nécessaires. (matériau) | 1 | 22200.33 | 22200.330 |
| mo004 | h | Compagnon professionnel III/CP2 chauffagiste. (main-d'œuvre) | 0.552 | 1625.89 | 897.491 |
| mo103 | h | Ouvrier professionnel II/OP chauffagiste. (main-d'œuvre) | 0.552 | 1180.54 | 651.658 |
| % | % | Frais de chantier des unités d'ouvrage | 2 % | 95986.589 | 1919.732 |
|  |  | Coûts directs |  |  | 97906.321 |

## Ressources

**mt38emi010af** U Élément pour radiateur en aluminium injecté dans les installations d'eau chaude jusqu'à 6 bar et 110°C
Données techniques: Coût énergétique 116.467 MJ; Émission de CO2 8.631 kg
Déchets:
- emballage: re150101 Emballages en papier et en carton. (composant de déchet); quantité 0.072 kg; Code CED 15 01 01; Masse de l'élément 1 kg; Volume 0.001333 m3

**mt38emi011a** U Kit pour montage de radiateur en aluminium injecté
Données techniques: Coût énergétique 22.429 MJ; Émission de CO2 1.709 kg
Déchets:
- emballage: re150101 Emballages en papier et en carton; quantité 0.072 kg

**mt38emi013** U Kit pour connexion de radiateur en aluminium injecté au tuyau de distribution
Données techniques: Coût énergétique 66.805 MJ; Émission de CO2 4.545 kg
Déchets:
- emballage: re150101 Emballages en papier et en carton; quantité 0.072 kg
