# Clapet antipollution de gaz

- Propriété du fichier: CYPE Ingenieros S.A.
- Format: FIEBDC-3/2016
- Logiciel: Générateur de prix de la construction. CYPE Ingenieros, S.A.
- Date: 16/04/2024
- Zone géographique: Mali
- Devise: XOF
- Coûts indirects: 3 %
- Frais généraux: 13 %
- Bénéfice: 6 %
- TVA: 18 %

## T Équipements techniques

### TG Installations de gaz

#### TGE Éléments

**TGE060** U Clapet antipollution de gaz.
Clapet antipollution de fonte de fer, avec tamis en acier inoxydable avec perforations de 100 µm de diamètre, avec brides de 1 1/2", PN=16 bar.
Inclut: Montage, connexion et contrôle de son bon fonctionnement.
Critère pour le métré: Nombre d'unités prévues, selon documentation graphique du Projet.
Critère pour le mémoire: On mesurera le nombre d'unités réellement exécutées selon les spécifications du Projet.

| Code | U | Désignation | Quantité | Prix | Montant |
|---|---|---|---|---|---|
| mt43acf030e | U | Clapet antipollution de fonte de fer, avec tamis en acier inoxydable avec perforations de 100 µm de diamètre, avec brides de 1 1/2", PN=16 bar. (matériau) | 1 | 147716.43 | 147716.430 |
| mo010 | h | Compagnon professionnel III/CP2 installateur de gaz. (main-d'œuvre) | 0.181 | 1610.98 | 291.587 |
| mo109 | h | Ouvrier professionnel II/OP installateur de gaz. (main-d'œuvre) | 0.181 | 1169.71 | 211.718 |
| % | % | Frais de chantier des unités d'ouvrage | 2 % | 148219.735 | 2964.395 |
|  |  | Coûts directs |  |  | 151184.130 |

## Ressources

**mt43acf030e** U Clapet antipollution de fonte de fer
Données techniques: Coût énergétique 103.786 MJ; Émission de CO2 8.796 kg
Déchets:
- emballage: re150101 Emballages en papier et en carton. (composant de déchet); quantité 0.081 kg; Code CED 15 01 01; Masse de l'élément 1 kg; Volume 0.001333 m3
