# Sonnette électrique encastrée

- Propriété du fichier: CYPE Ingenieros S.A.
- Format: FIEBDC-3/2016
- Logiciel: Générateur de prix de la construction. CYPE Ingenieros, S.A.
- Date: 04/10/2024
- Zone géographique: Mali
- Devise: XOF
- Coûts indirects: 3 %
- Frais généraux: 13 %
- Bénéfice: 6 %
- TVA: 18 %

## T Équipements techniques

### TL Installations électriques

#### TLL Appareillage

**TLL230** U Sonnette électrique encastrée.
Sonnette électrique, gamme basique, tension d'alimentation 230 V, avec couvercle avec grille, de couleur blanche et plaque de finition 1 poste, de couleur blanche. Installation encastrée.
Critère d'évaluation économique: Le prix ne comprend pas la boîte d'encastrement pour appareillage.
Inclut: Montage, connexion et contrôle de son bon fonctionnement.
Critère pour le métré: Nombre d'unités prévues, selon documentation graphique du Projet.
Critère pour le mémoire: On mesurera le nombre d'unités réellement exécutées selon les spécifications du Projet.

| Code | U | Désignation | Quantité | Prix | Montant |
|---|---|---|---|---|---|
| mt33gbg840a | U | Sonnette électrique à encastrer, gamme basique, tension nominale 230 V. (matériau) | 1 | 16142.39 | 16142.390 |
| mt33gbg845a | U | Couvercle avec grille pour sonnette électrique, gamme basique, de couleur blanche. (matériau) | 1 | 1711.06 | 1711.060 |
| mt33gbg950a | U | Plaque de finition 1 poste, gamme basique, de couleur blanche. (matériau) | 1 | 1669.33 | 1669.330 |
| mo003 | h | Compagnon professionnel III/CP2 électricien. (main-d'œuvre) | 0.229 | 1625.89 | 372.329 |
| % | % | Frais de chantier des unités d'ouvrage | 2 % | 19895.109 | 397.902 |
|  |  | Coûts directs |  |  | 20293.011 |
