# Réseau intérieur d'évacuation pour cuisine

- Propriété du fichier: CYPE Ingenieros S.A.
- Format: FIEBDC-3/2016
- Logiciel: Générateur de prix de la construction. CYPE Ingenieros, S.A.
- Date: 16/04/2024
- Zone géographique: Mali
- Devise: XOF
- Coûts indirects: 3 %
- Frais généraux: 13 %
- Bénéfice: 6 %
- TVA: 18 %

## T Équipements techniques

### TQ Installations d'évacuation des eaux usées

#### TQV Dérivations individuelles

**TQV100** U Réseau intérieur d'évacuation pour cuisine.
Réseau intérieur d'évacuation, pour cuisine pour raccorder: évier, réalisé avec un tube de polypropylène pour le tout à l'égout auquel sont connectées les évacuations des appareils avec la colonne de chute, avec les diamètres nécessaires pour chaque point de service. Comprend, les produits complémentaires pour le montage et la fixation à l'ouvrage, les accessoires et les pièces spéciales.
Inclut: Implantation du parcours de la tuyauterie et de la situation des éléments de fixation. Présentation à sec des tubes. Fixation des produits complémentaires pour le montage et la fixation à l'ouvrage. Montage, connexion et contrôle de son bon fonctionnement.
Critère pour le métré: Nombre d'unités prévues, selon documentation graphique du Projet.
Critère pour le mémoire: On mesurera le nombre d'unités réellement exécutées selon les spécifications du Projet.

| Code | U | Désignation | Quantité | Prix | Montant |
|---|---|---|---|---|---|
| mt36tip010ad | m | Tube en polypropylène, de 40 mm de diamètre et 1,8 mm d'épaisseur, avec extrémité évasée et joint élastique, selon NF EN 1451-1, avec le prix augmenté de 15% pour cause d'accessoires et pièces spéciales. (matériau) | 1.65 | 4585.21 | 7565.597 |
| mo008 | h | Compagnon professionnel III/CP2 plombier. (main-d'œuvre) | 1.987 | 1610.98 | 3201.017 |
| mo107 | h | Ouvrier professionnel II/OP plombier. (main-d'œuvre) | 0.994 | 1169.71 | 1162.692 |
| % | % | Frais de chantier des unités d'ouvrage | 2 % | 11929.306 | 238.586 |
|  |  | Coûts directs |  |  | 12167.892 |

Déchets:
- pose: mt36tip010ad; facteur de déchet 0.0275

## Ressources

**mt36tip010ad** m Tube en polypropylène
Données techniques: Coût énergétique 24.162 MJ; Émission de CO2 0.757 kg; Code CED 17 02 03; Masse de l'élément 0.26 kg; Volume 0.000433 m3
