# Unité air-eau, pompe à chaleur aérothermique, pour production d'E.C.S

- Propriété du fichier: CYPE Ingenieros S.A.
- Format: FIEBDC-3/2016
- Logiciel: Générateur de prix de la construction. CYPE Ingenieros, S.A.
- Date: 04/10/2024
- Zone géographique: Mali
- Devise: XOF
- Coûts indirects: 3 %
- Frais généraux: 13 %
- Bénéfice: 6 %
- TVA: 18 %

## T Équipements techniques

### TC ECS et chauffage

#### TCL Électricité

**TCL020** U Unité air-eau, pompe à chaleur aérothermique, pour production d'E.C.S..
Pompe à chaleur aérothermique, air-eau, pour production d'E.C.S., série Altherma Monobloc, modèle EKHHE200CV37 "DAIKIN", pour gaz réfrigérant R-134a, puissance calorifique nominale 1,82 kW, consommation électrique nominale 0,43 kW, ballon d'E.C.S. de 195 litres, profil de consommation L, classe d'efficacité énergétique A+, diamètre 621 mm, hauteur 1607 mm, poids 85 kg, puissance sonore 53 dBA, alimentation monophasée (230V/50Hz), limites opératives: entrée d'air entre -7°C et 38°C, sortie d'eau entre 25°C et 70°C, avec compresseur rotatif, et résistance électrique d'appui de 1,5 kW. Totalement montée, connectée et mise en marche par l'entreprise installatrice pour le contrôle de son bon fonctionnement.
Inclut: Implantation de l'unité. Mise en place et fixation de l'unité et de ses accessoires. Connecté aux réseaux de conduction d'eau, électrique et de récupération des condensats. Mise en marche.
Critère pour le métré: Nombre d'unités prévues, selon documentation graphique du Projet.
Critère pour le mémoire: On mesurera le nombre d'unités réellement exécutées selon les spécifications du Projet.

| Code | U | Désignation | Quantité | Prix | Montant |
|---|---|---|---|---|---|
| mt42dai326a | U | Pompe à chaleur aérothermique, air-eau, pour production d'E.C.S., série Altherma Monobloc, modèle EKHHE200CV37 "DAIKIN", pour gaz réfrigérant R-134a, puissance calorifique nominale 1,82 kW, consommation électrique nominale 0,43 kW, ballon d'E.C.S. de 195 litres, profil de consommation L, classe d'efficacité énergétique A+, diamètre 621 mm, hauteur 1607 mm, poids 85 kg, puissance sonore 53 dBA, alimentation monophasée (230V/50Hz), limites opératives: entrée d'air entre -7°C et 38°C, sortie d'eau entre 25°C et 70°C, avec compresseur rotatif, et résistance électrique d'appui de 1,5 kW. (matériau) | 1 | 2542712 | 2542712.000 |
| mt37sve010d | U | Vanne à sphère en laiton nickelé à visser de 1". (matériau) | 2 | 10458.33 | 20916.660 |
| mo005 | h | Compagnon professionnel III/CP2 installateur de climatisation. (main-d'œuvre) | 0.877 | 1625.89 | 1425.906 |
| mo104 | h | Ouvrier professionnel II/OP installateur de climatisation. (main-d'œuvre) | 0.877 | 1180.54 | 1035.334 |
| % | % | Frais de chantier des unités d'ouvrage | 2 % | 2566089.900 | 51321.798 |
|  |  | Coûts directs |  |  | 2617411.698 |

## Ressources

**mt42dai326a** U Pompe à chaleur aérothermique
Données techniques: Coût énergétique 3755.760 MJ; Émission de CO2 218.707 kg
Déchets:
- emballage: re150101 Emballages en papier et en carton. (composant de déchet); quantité 2.385 kg; Code CED 15 01 01; Masse de l'élément 1 kg; Volume 0.001333 m3
- emballage: re170201 Bois. (composant de déchet); quantité 0.632 kg; Code CED 17 02 01; Masse de l'élément 1 kg; Volume 0.000909 m3

**mt37sve010d** U Vanne à sphère en laiton nickelé à visser de 1"
Données techniques: Coût énergétique 843.399 MJ; Émission de CO2 56.701 kg
Déchets:
- emballage: re150101 Emballages en papier et en carton; quantité 0.072 kg
