# Silencieux pour conduit

- Propriété du fichier: CYPE INGENIEROS, S.A.
- Format: FIEBDC-3/2002
- Zone géographique: Mali
- Devise: XOF
- Coûts indirects: 3.00 %
- Frais généraux: 13.00 %
- Bénéfice: 6.00 %
- TVA: 18.00 %

## T Équipements techniques

### TV Climatisation et ventilation

#### TVA Distribution d'air

**TVA290** U Silencieux pour conduit.
Silencieux à cellules avec conception hygiénique et cellules d'économie énergétique intégrées, de 200 mm de largeur, 300 mm de hauteur et 500 mm de longueur, avec 1 cellule de laine minérale, non combustible selon DIN 4102 A2, protégée avec tissu en soie de verre, cadre de profil favorable au flux d'air (rayon > 15 mm), de 100 mm d'épaisseur, avec carcasse de tôle en acier galvanisé. Comprend les accessoires de montage et les éléments de fixation.
Inclut: Implantation. Mise en place et fixation. Contrôle de son bon fonctionnement.
Critère pour le métré: Nombre d'unités prévues, selon documentation graphique du Projet.
Critère pour le mémoire: On mesurera le nombre d'unités réellement exécutées selon les spécifications du Projet.

| Code | U | Désignation | Quantité | Prix | Montant |
|---|---|---|---|---|---|
| mt42trx410aaaa | U | Silencieux à cellules avec conception hygiénique et cellules d'économie énergétique intégrées, de 200 mm de largeur, 300 mm de hauteur et 500 mm de longueur, avec 1 cellule de laine minérale, non combustible selon DIN 4102 A2, protégée avec tissu en soie de verre, cadre de profil favorable au flux d'air (rayon > 15 mm), de 100 mm d'épaisseur, avec carcasse de tôle en acier galvanisé. (matériau) | 1.000 | 192542.67 | 192542.67 |
| mo005 | h | Compagnon professionnel III/CP2 installateur de climatisation. (main-d'œuvre) | 0.280 | 1625.89 | 455.25 |
| mo104 | h | Ouvrier professionnel II/OP installateur de climatisation. (main-d'œuvre) | 0.280 | 1180.54 | 330.55 |
| % | % | Frais de chantier des unités d'ouvrage | 2 % | 193328.47 | 3866.57 |
|  |  | Coûts directs |  |  | 197195.04 |
