# Raccordement du branchement du bâtiment au réseau communal d'assainissement avec raccord piquage

- Propriété du fichier: CYPE Ingenieros S.A.
- Format: FIEBDC-3/2016
- Logiciel: Generador de precios de la construcción. CYPE Ingenieros, S.A.
- Date: 15/06/2024
- Zone géographique: Mali
- Devise: XOF
- Coûts indirects: 3 %
- Frais généraux: 13 %
- Bénéfice: 6 %
- TVA: 18 %

## A VRD et aménagements extérieurs

### AA Assainissement

#### AAR Raccordements

**AAR030** U Raccordement du branchement du bâtiment au réseau communal d'assainissement avec raccord piquage.
Raccordement du branchement du bâtiment au réseau communal d'assainissement, de tuyauterie à paroi lisse, en polyéthylène, de 250 mm de diamètre nominal, avec raccord piquage, de 160 mm de diamètre. Comprend clé de serrage.
Critère d'évaluation économique: Le prix ne comprend pas l'excavation.
Inclut: Implantation. Perforation avec une couronne diamantée. Retrait et stockage des décombres. Nettoyage des restes d'ouvrage. Chargement manuel des décombres dans le camion ou la benne. Connexion. Contrôle de son bon fonctionnement.
Critère pour le métré: Nombre d'unités prévues, selon documentation graphique du Projet.
Critère pour le mémoire: On mesurera le nombre d'unités réellement exécutées selon les spécifications du Projet.

| Code | U | Désignation | Quantité | Prix | Montant |
|---|---|---|---|---|---|
| mt11inj010j | U | Raccord piquage, de 160 mm de diamètre, équipé avec joint d'étanchéité mobile et bague de serrage de couleur orange, pour tuyauterie à paroi lisse, en polyéthylène, de 250 mm de diamètre nominal et épaisseur entre 3 et 15 mm, y compris clé de serrage. (matériau) | 1 | 90952.36 | 90952.360 |
| mq05per020 | h | Perforeuse avec couronne diamantée et support, par voie sèche. (matériel) | 0.1 | 13118.02 | 1311.802 |
| mo020 | h | Compagnon professionnel III/CP2 construction. (main-d'œuvre) | 0.12 | 1567.76 | 188.131 |
| mo008 | h | Compagnon professionnel III/CP2 plombier. (main-d'œuvre) | 0.181 | 1610.98 | 291.587 |
| mo107 | h | Ouvrier professionnel II/OP plombier. (main-d'œuvre) | 0.181 | 1169.71 | 211.718 |
| % | % | Frais de chantier des unités d'ouvrage | 2 % | 92955.598 | 1859.112 |
|  |  | Coûts directs |  |  | 94814.710 |

Déchets:
- pose: mt11inj010j; facteur de déchet 0.0165004

## Ressources

**mt11inj010j** U Raccord piquage
Données techniques: Coût énergétique 114.632 MJ; Émission de CO2 5.726 kg; Code CED 17 02 03; Masse de l'élément 1.183 kg; Volume 0.001972 m3
Déchets:
- emballage: re150101 Emballages en papier et en carton. (composant de déchet); quantité 0.042 kg; Code CED 15 01 01; Masse de l'élément 1 kg; Volume 0.001333 m3
