# Linteau en pierre naturelle

- Propriété du fichier: CYPE Ingenieros S.A.
- Format: FIEBDC-3/2016
- Logiciel: Generador de precios de la construcción. CYPE Ingenieros, S.A.
- Date: 15/06/2024
- Zone géographique: Mali
- Devise: XOF
- Coûts indirects: 3 %
- Frais généraux: 13 %
- Bénéfice: 6 %
- TVA: 18 %

## E Enveloppe et finition extérieure

### EC Éléments complémentaires de façade

#### ECL Linteaux

**ECL030** m Linteau en pierre naturelle.
Linteau en marbre Crème Perlée, en pièces allant jusqu'à 1100 mm de longueur, de 290 à 320 mm de largeur et 20 mm d'épaisseur, face et bord droit poli et grave adhérée à la surface sur sa face inférieure, encastré dans les jambages; mis en place avec du mortier de ciment, confectionné sur chantier, avec adjuvant hydrofuge, dosage 1:4; et jointement entre pièces et des assemblages avec les murs avec du mortier de joints spécial pour pierre naturelle.
Inclut: Nettoyage et préparation du plan d'appui. Implantation du niveau d'appui du linteau. Découpe des pièces. Présentation du linteau. Aplomb et nivellement. Installation de l'étai. Scellement des joints et nettoyage. Retrait de l'étai.
Critère pour le métré: Longueur mesurée selon documentation graphique du Projet, y compris les connexions aux appuis.
Critère pour le mémoire: On mesurera la longueur réellement exécutée selon les spécifications du Projet, y compris les appuis.

| Code | U | Désignation | Quantité | Prix | Montant |
|---|---|---|---|---|---|
| mt20dpn010my | m | Linteau en marbre Crème Perlée, en pièces allant jusqu'à 1100 mm de longueur, de 290 à 320 mm de largeur et 20 mm d'épaisseur, face et bord droit poli et grave adhérée à la surface sur sa face inférieure, selon NF EN 771-6. (matériau) | 1.05 | 14856.9 | 15599.745 |
| mt08aaa010a | m³ | Eau. (matériau) | 0.006 | 1087.25 | 6.524 |
| mt01arg005a | t | Sable de carrière, pour mortier confectionné sur le chantier. (matériau) | 0.012 | 11370.36 | 136.444 |
| mt08cem000a | kg | Ciment gris en sacs. (matériau) | 3.04 | 79.01 | 240.190 |
| mt08adt010 | kg | Adjuvant hydrofuge pour imperméabilisation des mortiers ou des bétons. (matériau) | 0.061 | 869.8 | 53.058 |
| mt09mcr220 | kg | Mortier de jointoiement pour revêtements, intérieurs et extérieurs, en pierre naturelle, polie ou à polir, constitué de ciment, granulats à base de poussière de marbre, pigments résistants aux alcalis et additifs spéciaux. (matériau) | 0.024 | 1304.7 | 31.313 |
| mq06hor010 | h | Bétonnière électrique avec une capacité de gâchage de 160 l. (matériel) | 0.006 | 1611.29 | 9.668 |
| mo020 | h | Compagnon professionnel III/CP2 construction. (main-d'œuvre) | 0.265 | 1567.76 | 415.456 |
| mo113 | h | Ouvrier d'exécution I/OE1 construction. (main-d'œuvre) | 0.342 | 1129.12 | 386.159 |
| % | % | Frais de chantier des unités d'ouvrage | 2 % | 16878.557 | 337.571 |
|  |  | Coûts directs |  |  | 17216.128 |

Déchets:
- pose: mt20dpn010my; facteur de déchet 0.0153086
- pose: mt01arg005a Sable de carrière, pour mortier confectionné sur le chantier; facteur de déchet 0.00501329
- pose: mt08cem000a Ciment gris en sacs; facteur de déchet 0.00756
- pose: mt08adt010 Adjuvant hydrofuge pour imperméabilisation des mortiers ou des bétons; facteur de déchet 0.055
- pose: mt09mcr220; facteur de déchet 0.07

## Ressources

**mt20dpn010my** m Linteau en marbre Crème Perlée
Données techniques: Coût énergétique 30.793 MJ; Émission de CO2 1.060 kg; Code CED 01 04 13; Masse de l'élément 13.2 kg; Volume 0.0088 m3
Déchets:
- emballage: re170201 Bois. (composant de déchet); quantité 0.008 kg; Code CED 17 02 01; Masse de l'élément 1 kg; Volume 0.000909 m3
- emballage: re170203 Plastique. (composant de déchet); quantité 0.004 kg; Code CED 17 02 03; Masse de l'élément 1 kg; Volume 0.001667 m3

**mt08aaa010a** m³ Eau
Données techniques: Coût énergétique 60.000 MJ; Émission de CO2 30.000 kg

**mt01arg005a** t Sable de carrière, pour mortier confectionné sur le chantier
Données techniques: Coût énergétique 75.000 MJ; Émission de CO2 4.000 kg; Code CED 01 04 08; Masse de l'élément 1000 kg; Volume 0.666667 m3

**mt08cem000a** kg Ciment gris en sacs
Données techniques: Coût énergétique 7.150 MJ; Émission de CO2 0.904 kg; Code CED 17 01 01; Masse de l'élément 1 kg; Volume 0.000667 m3
Déchets:
- emballage: re150101 Emballages en papier et en carton. (composant de déchet); quantité 0.014 kg; Code CED 15 01 01; Masse de l'élément 1 kg; Volume 0.001333 m3
- emballage: re170201 Bois; quantité 0.001 kg
- emballage: re170203 Plastique; quantité 0.003 kg

**mt08adt010** kg Adjuvant hydrofuge pour imperméabilisation des mortiers ou des bétons
Données techniques: Coût énergétique 71.130 MJ; Émission de CO2 2.824 kg; Code CED 17 09 04; Masse de l'élément 1 kg; Volume 0.000667 m3
Déchets:
- emballage: re170203 Plastique; quantité 0.032 kg

**mt09mcr220** kg Mortier de jointoiement pour revêtements
Données techniques: Coût énergétique 7.725 MJ; Émission de CO2 0.576 kg; Code CED 17 09 04; Masse de l'élément 1 kg; Volume 0.000667 m3
Déchets:
- emballage: re150101 Emballages en papier et en carton; quantité 0.02 kg
- emballage: re170201 Bois; quantité 0.005 kg
- emballage: re170203 Plastique; quantité 0.008 kg
