# Isolation thermique par l'extérieur des toitures inclinées, sur support continu de béton

- Propriété du fichier: CYPE Ingenieros S.A.
- Format: FIEBDC-3/2016
- Logiciel: Generador de precios de la construcción. CYPE Ingenieros, S.A.
- Date: 15/06/2024
- Zone géographique: Mali
- Devise: XOF
- Coûts indirects: 3 %
- Frais généraux: 13 %
- Bénéfice: 6 %
- TVA: 18 %

## E Enveloppe et finition extérieure

### EI Isolations extérieures

#### EII Toitures inclinées

**EII010** m² Isolation thermique par l'extérieur des toitures inclinées, sur support continu de béton.
Isolation thermique par l'extérieur des toitures inclinées, sur support continu de béton, constituée de: mousse rigide de polyuréthane avec une densité minimale de 60 kg/m³ et 60 mm d'épaisseur moyenne minimale, fabriquée "in situ" et projetée sur le plancher toiture, recouverte ultérieurement avec une couche de régularisation de mortier de ciment, confectionné sur chantier, dosage 1:6.
Inclut: Nettoyage du support. Projection de la mousse de polyuréthane. Coulage, extension et réglage de la couche de mortier de régularisation.
Critère pour le métré: Surface mesurée selon documentation graphique du Projet.
Critère pour le mémoire: On mesurera la surface réellement exécutée selon les spécifications du Projet.

| Code | U | Désignation | Quantité | Prix | Montant |
|---|---|---|---|---|---|
| mt16poc010D | m² | Mousse rigide de polyuréthane projetée "in situ", densité minimale 60 kg/m³, épaisseur moyenne minimale 60 mm, appliqué dans les toitures inclinées, selon NF EN 14315-1. (matériau) | 1.05 | 12898.52 | 13543.446 |
| mt08aaa010a | m³ | Eau. (matériau) | 0.006 | 1087.25 | 6.524 |
| mt01arg005a | t | Sable de carrière, pour mortier confectionné sur le chantier. (matériau) | 0.033 | 11370.36 | 375.222 |
| mt08cem000a | kg | Ciment gris en sacs. (matériau) | 5 | 79.01 | 395.050 |
| mq08mpa030 | h | Matériel pour projection de produits isolants. (matériel) | 0.1 | 7977.07 | 797.707 |
| mq06hor010 | h | Bétonnière électrique avec une capacité de gâchage de 160 l. (matériel) | 0.019 | 1611.29 | 30.615 |
| mo030 | h | Compagnon professionnel III/CP2 poseur d'isolants en vrac ou en mousse. (main-d'œuvre) | 0.223 | 1567.76 | 349.610 |
| mo068 | h | Ouvrier professionnel II/OP poseur d'isolants en vrac ou en mousse. (main-d'œuvre) | 0.223 | 1171.94 | 261.343 |
| mo113 | h | Ouvrier d'exécution I/OE1 construction. (main-d'œuvre) | 0.193 | 1129.12 | 217.920 |
| % | % | Frais de chantier des unités d'ouvrage | 2 % | 15977.437 | 319.549 |
|  |  | Coûts directs |  |  | 16296.986 |

Déchets:
- pose: mt16poc010D; facteur de déchet 0.012
- pose: mt01arg005a Sable de carrière, pour mortier confectionné sur le chantier; facteur de déchet 0.00501329
- pose: mt08cem000a Ciment gris en sacs; facteur de déchet 0.00756

## Ressources

**mt16poc010D** m² Mousse rigide de polyuréthane projetée "in situ"
Données techniques: Coût énergétique 519.048 MJ; Émission de CO2 25.200 kg; Code CED 17 06 04; Masse de l'élément 3.6 kg; Volume 0.006 m3

**mt08aaa010a** m³ Eau
Données techniques: Coût énergétique 60.000 MJ; Émission de CO2 30.000 kg

**mt01arg005a** t Sable de carrière, pour mortier confectionné sur le chantier
Données techniques: Coût énergétique 75.000 MJ; Émission de CO2 4.000 kg; Code CED 01 04 08; Masse de l'élément 1000 kg; Volume 0.666667 m3

**mt08cem000a** kg Ciment gris en sacs
Données techniques: Coût énergétique 7.150 MJ; Émission de CO2 0.904 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3
