# Isolation thermique par l'extérieur des toitures inclinées, sur support continu de béton

- Propriété du fichier: CYPE Ingenieros S.A.
- Format: FIEBDC-3/2016
- Logiciel: Generador de precios de la construcción. CYPE Ingenieros, S.A.
- Date: 15/06/2024
- Zone géographique: Mali
- Devise: XOF
- Coûts indirects: 3 %
- Frais généraux: 13 %
- Bénéfice: 6 %
- TVA: 18 %

## E Enveloppe et finition extérieure

### EI Isolations extérieures

#### EII Toitures inclinées

**EII010** m² Isolation thermique par l'extérieur des toitures inclinées, sur support continu de béton.
Isolation thermique par l'extérieur des toitures inclinées, sur support continu de béton, constituée de: panneau rigide en polystyrène expansé, à surface rainurée et usinage latéral à feuillures mi-bois, de 160 mm d'épaisseur, résistance thermique 4,85 m²K/W, conductivité thermique 0,033 W/(mK). Mise en place: bord à bord, avec des fixations mécaniques.
Inclut: Nettoyage du support. Mise en place de l'isolant. Fixation de l'isolant.
Critère pour le métré: Surface mesurée selon documentation graphique du Projet.
Critère pour le mémoire: On mesurera la surface réellement exécutée selon les spécifications du Projet.

| Code | U | Désignation | Quantité | Prix | Montant |
|---|---|---|---|---|---|
| mt16pel050educ | m² | Panneau rigide en polystyrène expansé, selon NF EN 13163, à surface rainurée et usinage latéral à feuillures mi-bois, de 160 mm d'épaisseur, conductivité thermique 0,033 W/(mK), Euroclasse E de réaction au feu selon NF EN 13501-1, avec code de désignation EPS-EN 13163-L3-W3-T2-S5-P10-CS(10)150-BS250. (matériau) | 1.05 | 36169.51 | 37977.986 |
| mt16aaa020hg | U | Fixation mécanique pour panneaux isolants de polystyrène expansé, placés directement sur la surface support. (matériau) | 2.5 | 167.35 | 418.375 |
| mq06hor010 | h | Bétonnière électrique avec une capacité de gâchage de 160 l. (matériel) | 0.01 | 1611.29 | 16.113 |
| mo054 | h | Compagnon professionnel III/CP2 poseur d'isolants rigides ou flexibles. (main-d'œuvre) | 0.09 | 1610.98 | 144.988 |
| mo101 | h | Ouvrier professionnel II/OP poseur d'isolants rigides ou flexibles. (main-d'œuvre) | 0.09 | 1171.94 | 105.475 |
| % | % | Frais de chantier des unités d'ouvrage | 2 % | 38662.937 | 773.259 |
|  |  | Coûts directs |  |  | 39436.196 |

Déchets:
- pose: mt16pel050educ; facteur de déchet 0.024

## Ressources

**mt16pel050educ** m² Panneau rigide en polystyrène expansé
Données techniques: Coût énergétique 444.702 MJ; Émission de CO2 15.236 kg; Code CED 17 06 04; Masse de l'élément 4.8 kg; Volume 0.008 m3
Déchets:
- emballage: re170203 Plastique. (composant de déchet); quantité 0.034 kg; Code CED 17 02 03; Masse de l'élément 1 kg; Volume 0.001667 m3

**mt16aaa020hg** U Fixation mécanique pour panneaux isolants de polystyrène expansé, placés directement sur la surface support
Données techniques: Coût énergétique 0.233 MJ; Émission de CO2 0.071 kg
Déchets:
- emballage: re150101 Emballages en papier et en carton. (composant de déchet); quantité 0.072 kg; Code CED 15 01 01; Masse de l'élément 1 kg; Volume 0.001333 m3
